# FEL Feldmochinger Str. 7, 80992 München
Angebotsaufforderung (GAEB DA XML 3.2, DA83)
Projekt: 2506
Währung: EUR
Vergabeart: Öffentliche Ausschreibung
Auftraggeber: DV-Nummer: FEL_G29; Vergabenummer: FEL_G29
Erstellt mit: BECHMANN AVA 2026.20/ GXML Toolbox V3.3 R20210630, BECHMANN AVA 2026.20, 20.07.2026

## Zusätzlicher Text
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
Bauvorhaben: FEL
  Neubau einer Grundschule (IBSM) und eines Kindergartens (IKC) sowie
  Umbau/Sanierung einer Stadtvilla als Kinderkrippe (IKC)

Standort:  Flurnummer 1039, 1033/3, 1033/5
  Feldmochinger Straße 7
  80992 München

Bauherr/AG:  IBSM – Internat. Bilingual School Munich gGmbH und
  IKC GmbH – Internat. Kids Campus GmbH
  Fürstenrieder Straße 267
  81377 München
  vertreten jeweils durch GF Herrn Rainer Eckerl

Entwurfs- und2_Eck Architekten Leschik und Barnitzki GmbH
Werkplanung  Leipziger Straße 13 B
  01097 Dresden

Projektleitung/ISB Ing.- u. SV-Büro Dr. Ebner
Objektüberwachung:  Mittermeierweg 26
  85399 Hallbergmoos

Tragwerksplanung: Brandl + Eltschig Tragwerksplanung GmbH
  Max-Lehner-Straße 18
  85354 Freising

Vergabelos: G29 Oberbelagsarbeiten PVC/Textile Beläge
  Vergabenummer FEL G29

Vergabeart: Offenes Verfahren nach VOB/A

Vergabeunterlagen: siehe Aufforderung zur Abgabe eines Angebotes (KFB V 1 EU) und
  Verzeichnis der im Vergabeverfahren vorzulegenden Unterlagen (KFB V 1a)

  LV-Deckblatt Angebot Seite 1
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
Eröffnungstermin: s. Aufforderung zur Abgabe eines Angebotes (KFB V1 EU)

Abgabeort Angebot: elektronisch in Textform über Vergabeplattform (Aumass)
  siehe KVB V1 EU Nr. 2 und 8

Angebotssumme

Hauptangebot:  € (netto)

Umsatzsteuer:  €

Endbetrag inkl. USt.:  € (brutto)

Hinweis:
Die Angebotsendsumme des Hauptangebots gemäß Leistungsbeschreibung einschl. Umsatzsteuer, die Anzahl etwaiger Nebenangebote zum Hauptangebot sowie etwaiger Preisnachlass ohne Bedingung sind für eine Angebotsgültigkeit zwingend in das Formular KFB V 3 Angebotsschreiben einzutragen, welches - neben den weiteren Angaben - den Bieter erkennen lassen muss..

Ort, Datum:

Stempel und Unterschrift:

  LV-Deckblatt Angebot Seite 2

## 0. Inhaltsverzeichnis
0.  Inhaltsverzeichnis

1.  Allgemeine Vorbemerkungen und Vertragsbedingungen4

2.  Allgemein Technische Vertragsbedingungen (ATV) für die Gewerke7

3.  Zusätzlich Technische Vertragsbedingungen (ZTV) für Bodenbelagsarbeiten14

4.  Zusammenstellung der Bodenbeläge nach Bauteil17

5.  Angebotsunterlagen und Pläne18

29  Oberbelagsarbeiten PVC/Textile Beläge19 - 53

29.1  Baustelleneinrichtung, Stundenlohnarbeiten 19 - 20

29.1.1  Baustelleneinrichtung 19

29.1.2  Stundenlohnarbeiten 20

29.2  Oberbelagsarbeiten PVC/Textile Beläge Bauteil A Kindergarten 21 - 36

29.2.1  Oberbelagsarbeiten PVC21

29.3  Oberbelagsarbeiten PVC/Textile Beläge Bauteil B Schule 37 - 55

29.3.1  Oberbelagsarbeiten PVC37

29.3.12  Oberbelagsarbeiten Textile Beläge52

29.4  Oberbelagsarbeiten PVC/Textile Beläge Bauteil E Villa 57 - 72

29.4.1  Oberbelagsarbeiten PVC57

  Zusammenstellung73

## 1. Allgemeine Vorbemerkungen und Vertragsbedingungen
1. Allgemeine Vorbemerkungen und Vertragsbedingungen

1.1. Vorwort zur Baumaßnahme

Die IBSM gGmbH - International Bilingual School Munich gGmbH und die IKC GmbH - International Kids Campus GmbH (folgend Auftraggeber (AG) genannt) planen gemeinsam in der Feldmochinger Straße 7, 80992 München, eine internationale bilinguale zweizügige Ganztages-Grundschule mit 8 Klassen (IBSM) und eine internationale bilinguale Kindertageseinrichtung mit jeweils 4 Gruppen Kinderkrippe und Kindergarten / Vorschule (IKC). Hierfür sollen der Bestand entlang der Grenze mit den Fabrikgebäuden inkl. Verwaltungsbereich A-C und der Garagenkomplex D nördlich des Fabrikgebäudes abgerissen und durch einen teilunterkellerten Neubau mit Tiefgarage samt Zufahrt für Grundschule und Kindergarten ersetzt werden. Der unterkellerte Bestandsbau E soll belassen und mit Neubau durch einen unterkellerten Zwischenbau verbunden werden. Der Bestandsbau ("Alte Villa") selbst wird im UG, EG und 1.OG zur Kinderkrippe umgebaut, im DG verbleiben die bestehenden zwei Wohnungen.

Das Baugrundstück mit den Flurnummern 1039, 1033/3 und 1033/5 befindet sich in einem Wohngebiet in der Feldmochinger Straße 7 in 80992 München. Es umfasst eine Fläche von 5.290m², davon sind ca. 1.730m² mit dem Neubau und ca. 400m² mit der Villa überbaut.
Nordöstlich des Baugrundstücks grenzt ein Wohngrundstück mit Mehrfamilienhaus und Tiefgarage an (Batzenhoferstr. 8, Flur-Nr. 1039/14).

Das Gesamtkonzept dieses internationalen Kindercampus sieht nach den Abbruchmaßnahmen die Entwicklung:
- eines Neubaukomplexes mit Bauteil A Kindergarten (EG-1.OG) und B Grundschule (UG-2.OG)
- und einer Kinderkrippe in der Stadtvilla Bauteil E (UG-1.OG)
vor, die im UG und EG alle miteinander verbunden werden.

Sowohl die Villa als auch fast der gesamte der Neubaubereich B sind mit einem Geschoss unterkellert, der Baubereich A etwa zur Hälfte teilunterkellert. Im Untergeschoss sollen neben Sanitäreinrichtungen, Hauswirtschaftsräumen, Archiv, Lager und Technikräumen im Bauteil B auch Multifunktionsräume sowie eine Tiefgarage mit Zufahrt und 13 Stellplätzen entstehen. Das Untergeschoss Villa erhält perspektivisch einen Indoor-Spielplatz.

Um die neue TG-Zufahrt des Neubaus (Rampe) besser anfahren zu können, muss die Bestandszufahrt der Tiefgarage des gegenüberliegenden Wohnhauses Flurstück 1039/14 geometrisch angepasst werden. Hierfür wird durch den AG gemäß Vereinbarung mit dem Eigentümer des Wohngrundstücks die obere Hälfte der bestehenden TG-Zufahrtsrampe abgerissen und neu situiert wieder errichtet.

Die Beheizung des Neubaus und des umgebauten Teils des Bestandsgebäudes erfolgt über eine Grundwasser-Wärmepumpe, die Brunnen sind bereits gebohrt. Das Warmwasser wird dezentral durch elektrische Boiler erzeugt. Eine Photovoltaikanlage wird auf dem Hauptdach Bauteil B errichtet. Zudem werden Lüftungsanlagen (im Bauteil A, auf dem Hauptdach Bauteil B für Bauteil B und im Bestandsgebäude Bauteil E) mit Wärmerückgewinnung und teilweise auch Kühlung errichtet.

1.2. Allgemeine technische Vorbemerkungen

1.2.1. Wärmeschutznachweise/EnEV/GEG

Das Ingenieurbüro für angewandte Bauphysik ig-bauphysik in Hohenbrunn hat für den Neubau A+B die Nachweise Mindestwärmeschutz gemäß DIN 4108-2, der Energieeinsparverordnung EnEV2016 und dem Gebäudeenergiegesetz (GEG) geführt.
Der Neubau wird nicht nach dem Passivhaus-Standard errichtet. Durch den AN sind zur Erstellung des Energieausweises Unternehmererklärungen über die nachweiskonforme Ausführung (Konformitätserklärungen) dem AG auszuhändigen.

Der Wärmeschutz für die Stadtvilla Bauteil E wird nach den Vorgaben des Mindestwärmeschutzes gemäß DIN 4108-2, der EnEV2016 eingehalten. Alle wärmeübertragenden Bauteile zwischen beheizten und unbeheizten Bereichen bzw. Außenluft / Erdreich erfüllen diese Anforderungen gemäß Bauteilkatalog.
Das gesamte Dachgeschoß (2 Wohnungen) sowie das Bauteil Dach sollen nach derzeitiger Vorgabe AG von einer Sanierung ausgenommen bleiben.

Die im LV definierten U-Werte sind als Mindestwerte zwingend einzuhalten. Angebotene Baustoffe mit schlechteren U-Werten sind ausdrücklich nicht zulässig.

1.2.2. Deklarationen

Sämtliche zur Verwendung vorgeschlagenen Materialien, Produkte, Neben- und Hilfsprodukte sowie Bauelemente sind unaufgefordert dem AG hinsichtlich ihrer Eigenschaften mit Herstellerangabe, exakter Produktbezeichnung, erforderlichen Prüfbescheiden und technischem Merkblatt zu deklarieren. Diese Deklarationen sind spätestens vor der ersten Anwendung oder bei gesonderter Aufforderung schon im Vergabeprozess durch den Auftragnehmer (AN) vorzulegen.

Für die Deklaration gelten folgende Regeln:

- Unkonfektionierte Rohmaterialien wie Sand, Kies, Stahl usw. brauchen nicht deklariert werden, da sie in den Ausschreibungen bereits ausreichend benannt sind.
- Bei der Verwendung vorgefertigter Bauelemente (z. B. Sanitärständersysteme, Fenster und Türen usw.) sind diese durch Angaben und Technische Merkblätter des Herstellers zu deklarieren.
- Synthetisch hergestellte Bauprodukte wie Beschichtungen, Klebstoffe, Dämmstoffe, Folien und Planen, Dichtungen, Imprägnierungen usw. sind vollständig unter Angabe des Technischen Merkblattes und des Sicherheitsdatenblattes zu deklarieren
- Bei bauchemischen Produkten ist ein Sicherheitsdatenblatt der Deklaration beizufügen. Der Bieter hat alle Materialien oder Produkte zur Angebotsabgabe, spätestens vor Beginn der Arbeiten bezüglich ihrer Inhaltsstoffe und Eigenschaften durch die Vorlage – der technischen Datenblätter und (falls erforderlich) der Sicherheitsdatenblätter zu deklarieren.
- Ausgenommen von der Deklarationspflicht sind notwendige Produktvorgaben des AG.

Die vom AG im LV bezeichneten Fabrikate sind verbindlich anzuwenden. Ausnahmen sind nur erlaubt, wenn im LV ein eigenes Feld zum Bietereintrag vorhanden ist und der AN den Nachweis der technischen Gleichwertigkeit geforderter Eigenschaften vor Vergabe erbringt. Änderungen auch bei Nebenprodukten während der Ausführung sind rechtzeitig anzukündigen und bedürfen der Zustimmung des AG.

Der AN hat bezogen auf das gesamte Objekt bzw. nach Vorgabe bezogen auf das Einzelobjekt gleichartige Produkte/Erzeugnisse einer Baureihe bzw. eines Systemherstellers einzubauen.
1.2.3. Baustellensicherheit

Seitens des AG ist ein Verantwortlicher für Sicherheits- und Gesundheitsschutz (SiGe-Koordinator) auf die Baustelle bestellt. Dieser übt Kontrollfunktionen aus. Seine Anweisungen hat der AN zwingend (ggf. in der verlangten Frist z. B. bei Mängelbeseitigung) zu befolgen. Siehe auch Ziff. 10.14. der Besondere Vertragsbedingungen (BVB, KFB V 9).

Der AN hat grundsätzlich alle Bestimmungen an die Arbeitssicherheit, Baustellenordnung des SiGeKo sowie den Sicherheits- und Gesundheitsschutzplanes des SiGeKo einzuhalten.
Die Baustellenordnung sowie der SiGe-Plan sind zur Kenntnis zu nehmen und entsprechende Maßnahmen einzuplanen. Die Baustellenordnung ist vor Arbeitsaufnahme zu unterschreiben und der Bauleitung zu übergeben. Auf der Baustelle sind ebenfalls Mitarbeiterunterweisungen und die Ersthelfernachweise zur Einsicht bereit zu halten.

Gesonderte Baustellenausweise für das Personal des AN werden bei Bedarf vom AG bereit gestellt.

1.2.4. Ausführungsunterlagen / Änderungen / Freigaben

Der AN erhält sämtliche Planunterlagen rechtzeitig vor Ausführung. Die Unterlagen werden digital in Datenform, z. B. *.DWG, *.PDF oder *.XLS zur Verfügung gestellt werden. Dem AN überlassene Planunterlagen sind vor der Ausführung hinsichtlich Mengen-, Maß- und Detailangaben eigenverantwortlich zu prüfen, auftretende Unstimmigkeiten oder Bedenken sind dem AG unverzüglich mitzuteilen. Sämtliche Maße sind am Bau zu prüfen.
Sollte der AN nach seiner Auffassung zusätzliche Unterlagen, z. B. statische Nachweise, benötigen, hat er diese umgehend anzufordern.

1.2.5. Koordinierung / Bauausführung

Der AN ist verantwortlich für die Koordination aller erforderlichen Maßnahmen und Bauarbeiten, die seine eigene Leistung betreffen. Er hat eine eigene örtliche Fachbauleitung zu stellen und vorzuhalten.
Seitens des AN sind ein verantwortlicher Fachbauleiter und während des Baubetriebes mindestens ein vor Ort weisungsbefugter, deutschsprechender Mitarbeiter/Vorarbeiter zu benennen.
Die Liste mit Namen, Funktion, Telefon-Nr., Mobilfunk-Nr., E-Mail-Adresse ist dem AG 10 Tage nach Auftragserteilung vorzulegen. Änderung oder Ergänzungen sind ohne Aufforderung umgehend einzureichen.

1.2.6. Bautagebuch

Der Auftragnehmer ist zur Führung eines Bautagebuches verpflichtet. Die Berichte sind mindestens einmal wöchentlich der AG-Bauleitung vorzulegen. Die Form der Bautagebücher und Bautageberichte sind mit dem AG oder der AG-Bauleitung abzustimmen.

1.2.7. Sonstige Hinweise und Bedingungen

Lassen technische Regelwerke oder eine DIN-Vorschrift mehrere Ausführungsarten zu und ist die Ausführungsart nicht in diesem Vertrag festgelegt, so wird der AN unverzüglich, jedoch in jedem Fall vor Ausführung der Leistung, die ihm geeignet erscheinende Ausführungsart im Rahmen von Planungs- oder Baubesprechungen oder schriftlich empfehlen und dem AG zur Entscheidung vorlegen.

Sofern und soweit die DIN-Vorschriften hinter den allgemein anerkannten Regeln der Technik zurückbleiben, sind die betreffenden Leistungen nach dem zum Zeitpunkt der Beauftragung entsprechenden allgemein anerkannten Regeln der Technik zu erbringen.

Firmenwerbungen an Kränen, Gerüsten etc. sind vorher durch den AG genehmigen zu lassen.

1.2.8. Nach-Unternehmer (Unteraufträge/Eignungsleihe)

Der AN darf ohne vorherige Zustimmung des AG für keine weiteren vertraglichen Leistungen sich der Leistungen/Kapazitäten eines anderen Unternehmens bedienen. Der AN hat hierfür vor der beabsichtigten Fremd-Bedienung Art und Umfang der Leistungen sowie Namen und Anschrift des hierfür vorgesehenen anderen Unternehmens dem AG bekanntzugeben. Der AN steht dafür ein, dass alle Leistungen, für die der AN sich der Leistungen/Kapazitäten anderer Unternehmen bedient, nur an besonders erfahrene, leistungsfähige andere Unternehmer vergeben werden und die gleichen Vertragsbedingungen zugrunde liegen.

## 2. Allgemein Technische Vertragsbedingungen (ATV) für die Gewerke
2. Allgemein Technische Vertragsbedingungen für die Gewerke (ATV)

Der sachliche Geltungsbereich ergibt sich aus der VOB/C, jeweils aktuelle Fassung, entsprechend den jeweiligen Bauleistungen, wie:

1. Gewerk Bodenbelagsarbeiten VOB/C ATV DIN 18365

Weitere Normen und Ausführungsgrundlagen werden in den Zusätzlich Technische Vertragsbedingungen, Systembeschreibungen sowie in den Positionstexten genannt und damit ebenfalls Vertragsgrundlage.

Gemäß der folgenden ATV DIN 18299 "Angaben zur Baustelle" werden gliederungsgleich nur relevante, Punkte beschrieben. Fehlende Angaben sind gemäß Vergabelos nicht zutreffend.

2.1 Angaben zur Baustelle VOB/C DIN 18299
2.1.1 Lage der Baustelle (VOB/C DIN 18299 Punkt 0.1.1)

Das Baugrundstück Feldmochinger Straße 7 befindet sich im Nordwesten von München, unweit des Olympia-Einkaufszentrum und des Mittleren Ringes. Die Feldmochinger Straße (Staatsstraße St 2342) führt in nördlicher Richtung direkt zur Ringautobahn A99 mit der Anschlussstelle Feldmoching.

Eingeschlossen wird das Baugrundstück im Osten durch die Feldmochinger Straße sowie im Norden und Nordosten teilweise durch die Batzenhoferstraße. Die Stadtvilla liegt etwa zentral auf dem Baugrundstück, die Bestandsgebäude bzw. der geplante Neubaukomplex befinden sich an der westlichen Grundstücksgrenze, an die sich westlich in unmittelbarer Nachbarschaft ein Sportplatzgelände (Flur-Nr. 1031) anschließt.
Im Süden grenzt das Baufeld an ein Nachbargrundstück mit alter Wohnvilla (Flur-Nr. 1038) und zum Teil kommuner Anschlussbebauung.
Im Nordosten des Baugrundstücks grenzt ein Wohngrundstück mit Mehrfamilienhaus und TG-Zufahrt. An diesem Gebäude mit anderem Eigentümer sind außer bei der Bestands-TG-Zufahrt (vgl. Vorwort Punkt 1.1.) keine Baumaßnahmen auszuführen.

Bau- bzw. Lieferfahrzeuge können im Osten am Pförtnerhaus Feldmochinger Straße 7 sowie im Nordosten von der Batzenhoferstraße (Bestandszufahrt, auch für TG des Nachbargebäudes) auf das Grundstück gelangen. Zu- und Abfahrten zum/vom Gelände des Baufeldes in seinen verschiedenen Bauphasen werden vom AG bzw. Bauleitung in Abstimmung mit den AN festgelegt.

Das gesamt Gelände weist nur geringfügige Höhenunterschiede aus. Festgelegt wurde eine Bezugshöhe OKFF EG +/-0.00 m = 506,70m üNN, die Geländehöhen liegen zwischen 506,35 und 507,55m üNN.
Eine bis zu 2,50m hohe Mauer grenzt das Grundstück westlich zum Sportplatz hin ab.

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Lageplan Neubauten A+B+E
2.1.3 Art und Lage der baulichen Anlagen

a) Neubau Bauteil A Kindergarten

2-geschossiger Neubau mit begrüntem Flachdach, teilunterkellert, abgewinkelt gemäß Grenzbebauung
höchster Punkt ca. +12,80m, Gründungssohle bis -3,30m bezogen auf +/-0.00m (506.70m)

Gebäudelängen: SW-Seite ca. 30m, Westseite (Sportplatz) ca. 24m
  SO-Seite ca. 25m, Ostseite ca. 3,3m, NO-Eingang ca. 2m
Gebäudetiefen: NO-Seiten ca. 11m + 3,5m, West-Ost ca. 10,5m

Gründung: Frostschürze, Sauberkeitsschichten, notwendige Perimeterdämmung, Streifenfundamente
  unterkellerter Bereich: Sauberkeitsschicht, Perimeterdämmung, WU-Wanne

Außenwände: Stahlbeton mit WDVS oder Mauerwerk mit Kerndämmung, Innenputz
Innenwände: Stahlbeton (tragend), Mauerwerk (tragend, nicht tragend) oder Trockenbau
Decken: Stahlbetondecken
Fussboden: Wärme- und/oder Trittschalldämmung, Estrich, Bodenbelag
Treppen: Stahlbetontreppen, Belag, ein Treppenhaus mit Überbau und begrüntem Dach 2.OG
Flachdach: Attika, Warmdach mit Gefälledämmung, Bitumenabdichtung, Kies, Dachterrasse mit Belag

b) Neubau Bauteil B Schule

3-geschossiger Neubau mit begrüntem Flachdach, außer Nordspitze unterkellert, an Bauteil A grenzend
höchster Punkt ca. +12,80m, Gründungssohle bis -3,30m bezogen auf +/-0.00m (506.70m)

Gebäudelängen: Westseite (Sportplatz) ab Bauteil A ca. 82m
  Ostseite ca. 48m, NO-Seite ca. 15m, NO-Eingang ca. 4m
Gebäudetiefen: West-Ost ca. 15m bzw. 19,5m, an Nordseite gegen Null verlaufend

Gründung: Frostschürze, Sauberkeitsschichten, Perimeterdämmung, Streifenfundamente
  unterkellerter Bereich: Sauberkeitsschicht, Perimeterdämmung, WU-Wanne

Außenwände: Stahlbeton mit WDVS oder Mauerwerk mit Kerndämmung, Innenputz
Innenwände: Stahlbeton (tragend), Mauerwerk (tragend, nicht tragend) oder Trockenbau
Decken: Stahlbetondecken
Fussboden: Wärme- und/oder Trittschalldämmung, Estrich, Bodenbelag
Treppen: Stahlbetontreppen, Belag, drei Treppenhäuser
Flachdach: Attika, Warmdach mit Gefälledämmung, Bitumenabdichtung, ext. Begrünung, Photovoltaik
Dachterrasse: 2.OG angrenzender Bereich Bauteil A und 1.OG Ostseite am Lehrer-Sozialraum
Aufzug:  UG-2.OG mit Aufzugsunterfahrt Dach über 2.OG

c) Bauteil E Stadtvilla im Bestand

Wohngebäude, Bj. 1922, 1943 Luftschutzbunker (Anteil ca. 40%)
Erweiterungsneubau 1992/1996 (Anteil ca. 60%)
Stahlbetonskelett und Mauerwerk, Zelt- bzw. Satteldach, Unterkellerung.

Daten: Grundfläche ca. 290,00 m²Geschosshöhen
Höhe ab OK Geländeca. 12,40 m  KG  ca. 2,30- 2,50 m
Länge  ca. 21,00 m  EG/OG  ca. 2,75 m
Breite  ca. 20,00 m  DG  bis ca. 2,50 m

Im DG sollen zwei Wohnungen im Bestand ohne bauliche Veränderungen erhalten bleiben.
Die Stadtvilla wird im UG, EG und 1.OG  komplett entkernt.

Die Wände im Sockelbereich (UG) des Erweiterungsneubaus 1996 sind aus Beton / Stahlbeton, sonst aus Mauerwerk. Die neue Raumaufteilung erfolgt in der Regel mit Trockenbau. Die geputzte Fassade im Altteil wird saniert und erhält ein WDVS, neue Fenster, Türen etc.. Die Fassade des Erweiterungsbaus wird überarbeitet und erhält neben neuen, kleineren Fenstern ein WDVS.

Decken
über UG: Abbruch Altdecke im Bereich Aufzug und neues Treppenhaus, Erweiterungsneubau Beton
über EG/1.OG: Abbruch Altdecke im Altbau, Erweiterungsneubau Betondecke bleibt

Fußboden (Abbruch kompletter Bestand)
Wärme- und/oder Trittschalldämmung, Estrich, Bodenbelag

Dachaufbau Satteldach Neubau, Zeltdach Altbau mit zinküberdeckten Schleppgaupen, Terrassen
Leichtbauweise, Putz, HWL-Platte, vmtl. Dämmung, Sparren/Pfetten, Lattung, Biberschwanzdach

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Ostansicht Bauteil E vor Abbruchnach Abbruch
2.1.4 Verkehrsverhältnisse auf der Baustelle
vgl. 1. Allgemeine Vertragsbedingungen und BVB, KFB V9, Punkt 10.12 (gilt vorrangig)

Die äußere Erschließung der Baumaßnahme erfolgt gemäß BE-Plan über die Feldmochinger Straße. Baustellenzufahrten mit behördlicher Genehmigung werden durch den AN Baumeister G05 errichtet.

a) Bauzufahrt am Pförtnerhaus Feldmochinger Straße
b) Nutzung Bestandszufahrt Batzenhoferstraße zur TG Wohngebäude

Auf dem Grundstück stehen dem AN nur eingeschränkt Lagerflächen zur Verfügung.
Abstimmungen bezüglich Nutzung sind mit AG und den am Bau beteiligten Gewerken zu führen.

Das Parken von Firmenfahrzeugen des AN ist im Baubereich nicht möglich. Für die Arbeiten sind Lieferfahrzeuge sofort zu entladen und außerhalb des Baustellengeländes zu parken.
Das Parken von privaten KFZ ist im Baubereich untersagt. Parkmöglichkeiten sind daher im begrenzten Angebot des öffentlichen Verkehrsraums zu suchen. Die angrenzenden Straßen und Wege sind durch Auto- und Personenverkehr stark frequentiert.

2.1.5. Für den Verkehr freizuhaltende Flächen
vgl. 1. Allgemeine Vertragsbedingungen

Zuwegungen zum Nachbarwohnhaus Bauteil G sowie Feuerwehrzufahrten und -aufstellflächen sind frei zu halten. Insbesondere wird darauf hingewiesen, dass die Flucht- und Rettungswege aus dem Wohngebäude G auch während der Bauzeit gesichert sein müssen und freizuhalten sind.
Öffentliche Verkehrsflächen dürfen in keiner Weise durch die geplanten Baumaßnahmen beansprucht werden, es sei denn, der AN sichert sich öffentlich-rechtlich und auf eigene Veranlassung und Kosten deren Nutzung.

2.1.7. Anschlüsse für Wasser, Energie und Abwasser
vgl. KFB V9, Punkt 10.10 (gilt vorrangig)

Die allgemeine Baustelleneinrichtung erfolgt gemäß BE-Planung. Anschlüsse für Wasser und Baustrom sind auf dem Baustellengelände vorhanden bzw. gemäß Positionsbeschreibung neu einzurichten und können an den entsprechenden Übergabepunkten (nach Rücksprache mit dem AG) verwendet werden. Die Ertüchtigung ist durch den AN auf seine Kosten zu veranlassen.

Entsprechend seiner gewählten Ausführungstechnologie hat darüber hinaus der AN für seine Leistungen alle notwendigen weiteren Anschlüsse für Wasser, Energie, Abwasser selbst zu planen, mitzubringen oder herzustellen und wieder zu beseitigen. Damit in Verbindung stehende Kosten für Planung, öffentlich-rechtliche Genehmigungen, Ertüchtigung der Leitungen usw. sind ebenso wie die Leistung selbst in die Einheitspreise einzukalkulieren.

2.1.8. Lage und Ausmaß überlassener Flächen
vgl. KFB V9, Punkt 10.12 (gilt vorrangig)

Vom AG werden für den allgemeinen Baustellenbetrieb Flächen innerhalb der im BE-Plan ausgewiesenen Flächen im Außenbereich überlassen.

Der AN hat gemäß seiner Ausführungstechnologie und Leistungen weitere Flächen im Außenbereich nach Zustimmung durch die Bauleitung selbst zu planen, mitzubringen oder herzustellen und zu beseitigen. Eventuelle Drittmaßnahmen (Planung, öffentlich-rechtliche Genehmigung und Prüfung, Ertüchtigung der Unterkonstruktion usw.) sind darin eingeschlossen. Die Kosten für die selbst gewählte Bautechnologie sind im Angebot auf die Einheitspreise der entsprechenden Bauleistungen umzulegen.
Aufgrund der begrenzten Platzverhältnisse sind alle Materialien möglichst einbauorientiert ohne Inanspruchnahme eines Zwischenlagers zu ordern. In begründeten Einzelfällen sind Zwischenlagerungen möglich. Diese Flächen sind mit der Bauleitung abzustimmen, der Flächenbedarf ist mindestens 7 Tage vor Nutzung anzumelden.

2.1.11. Umweltrechtliche Vorschriften

Es sind die geltenden gesetzlichen und berufsgenossenschaftlichen Regelungen sowie die Vorschriften der Landeshauptstadt München einzuhalten.

2.1.12. Vorgaben für die Entsorgung
vgl. KFB VE 15 und KVB V9 Punkt 10.13 (gilt vorrangig)

Es sind die geltenden gesetzlichen und berufsgenossenschaftlichen Regelungen sowie die Vorschriften der Landeshauptstadt München einzuhalten.
Sämtliche anfallende Bauabfälle sind nach Befüllung sofort, ansonsten mindestens wöchentlich von der Baustelle zu beräumen. Anderweitige Zwischenlagerung von Bauabfällen ist untersagt.

2.1.13. Schutzgebiete oder Schutzzeiten
vgl. 1. Allgemeine Vertragsbedingungen

Lärm
Es sind die geltenden gesetzlichen und berufsgenossenschaftlichen Regelungen sowie die betreffenden Vorschriften der Landeshauptstadt München einzuhalten.

Bei der Überschreitung von Lärmgrenzwerten sind zu Lasten des AN lärmmindernde Maßnahmen durchzuführen. Sollten in diesem Zusammenhang messtechnische Untersuchungen oder fachliche Betrachtungen erforderlich sein, so werden diese seitens des AN veranlasst bzw. durchgeführt.

In der Kalkulation entsprechender Leistungspositionen sind Schallschutzmaßnahmen einzupreisen. Bei der Überschreitung von Lärmgrenzwerten sind zu Lasten des AN lärmmindernde Maßnahmen durchzuführen.

2.1.14. Schutzmaßnahmen

Im Gewerk G05 Baustelleneinrichtung/Rohbau werden Leistungen zum allgemeinen Schutz der Baustelle erbracht. Das sind solche wie Baumschutz, Bauzaun, Zugangstore, Bauschilder und ggfs. Objektschutz.
Weitere Schutzmaßnahmen im Zuge des Baufortschrittes eigenes Gewerk sind durch den AN zu planen. Insbesondere die Sicherung im Bereich Kommunwand während der Ausführung, die Unversehrtheit angrenzender Bereiche sowie der Schutz der Bewohner bzw. Nutzer ist zu beachten.

Entsprechend seiner gewählten Ausführungstechnologie hat darüber hinaus jeder AN alle für die eigene Leistung notwendige weitere Schutzmaßnahme selbst zu planen, mitzubringen, herzustellen und zu beseitigen. Eventuelle Drittmaßnahmen (Planung, öffentlich- rechtliche Genehmigung und Prüfung, Ertüchtigung der Unterkonstruktion usw.) sind darin eingeschlossen.

2.1.16. Medienleitungen

Im Baubereich sind aktive Medien anzutreffen.
Soweit weitere aktive Medien angetroffen werden, ist die Objektüberwachung beziehungsweise der verantwortliche Fachingenieur zu verständigen

2.1.23 Arbeiten anderer Unternehmer auf der Baustelle.

Während der Arbeiten des AN werden parallel Leistungen anderer Gewerke auf der Baustelle ausgeführt. Die Bauzeit ist dem Bauablaufplan zu entnehmen. Insbesondere Bauleistungen von AN der Gewerke G05 Baustelleneinrichtung/Rohbau (Baumeister) G10 Dacharbeiten/Klempner, G35 Schlosser, G15 Fenster und Sonnenschutz, G17 Pfosten-Riegelfassade, G18 Trockenbauarbeiten, G23 Innenputzarbeiten, G24 Fassadenputz, WDVS, G08 Gerüstbau sowie technische Ausbaugewerke (TGA) sind zu berücksichtigen.

Abstimmungen zur Nutzung von Flächen zum Baustellenbetrieb und ständige Koordinierungsleistungen mit allen am Bau beteiligten Gewerken sind zu berücksichtigen und in die Einheitspreise einzukalkulieren.

2.2. Angaben zur Ausführung VOB/C DIN 18299

2.2.1. Vorgesehene Arbeitsabschnitte

Seitens des AG sind keine detaillierten Bauabschnitte für die eigene Leistung geplant. Der AN wird aber aufgefordert, umgehend nach der Beauftragung einen Bauablaufplan seiner Leistungen vorzulegen. Diese Leistungen sind mit den AN gemäß Punkt 2.1.23 zu koordinieren. In Abstimmung mit AG oder dessen Beauftragten, z. B. Sigeko, werden diese Pläne zur Ausführung frei gegeben. Darin sind die geplanten Ausführungszeiten enthalten, die entsprechend vertragswirksam werden.

Der Ablauf richtet sich nach dem übergeordneten Terminrahmenplan. Die Leistungen werden ohne geplante Unterbrechungen innerhalb des Bauablaufes ausgeführt.
Es ist jedoch mit mehrmaligem Wechsel (bis zu 5 Wechsel) der Ausführungsorte innerhalb des Bauvorhabens zu rechnen. Dies ist in die EP einzurechnen und wird nicht separat vergütet.

2.2.2. Besondere Erschwernisse

Gemäß der einleitenden Beschreibungen sind das Wohngebäude G auf dem Grundstück sowie die bleibende Kommunwand/Brandwand am Bauteil A zu berücksichtigen.
Grundsätzlich sind deshalb Verfahren und Geräte so einzusetzen, dass jegliche Emissionen minimiert werden. Darüber hinaus erforderliche Arbeiten sind im Vorfeld im Rahmen des Bauablaufplans und wöchentlich anzumelden. Zur Bewertung einzelner Arbeiten sind im Zweifelsfall im Vorfeld probeweise Messungen bzw. Abstimmungen mit den Nachbarn zu Auswirkungen vorzunehmen.
Die in der Ausschreibung beschriebene Forderung "lärmarm" bezieht sich im Sinne der Bauarbeiten auf folgende Maßnahmen:

Schallschutz
- Einsatz von schallgedämpften Geräten gemäß Maschinenbaurichtlinie
- Maximale Lärmreduzierung beim Einsatz der Maschinentechnik
Die Einhaltung der vorgeschriebenen Emissionswerte ist neben der Gerätewahl durch geeignete Maßnahmen wie Standortwahl oder Einsatz von schallschluckenden Maßnahmen zu gewährleisten.
Der AN ist für die eingesetzten Geräteparameter nachweispflichtig.

Erschütterungsschutz
Hinsichtlich Schutz vor Erschütterung werden die Gebäude nach DIN 4150-3 entsprechend Tabellen 1 und 3, Zeilen 3, als Bauten eingestuft mit besonderer Erschütterungsempfindlichkeit. Die daraus resultierenden Anforderungen der DIN 4150-3 sind durch den Einsatz erschütterungsarmer Bauverfahren einzuhalten.

Staubemission
Arbeitsverfahren sind so auszuwählen und durchzuführen, dass möglichst wenig Staub freigesetzt wird. Bei Tätigkeiten mit Staubexposition ist eine Ausbreitung des Staubes auf unbelastete Arbeitsbereiche zu vermeiden, soweit dies nach dem Stand der Technik möglich ist. (Staubwände, Abplanungen, Absaugung, geeignete Transportmittel). Im Außenbereich sind Befeuchtung durch Wasser als feiner Sprühnebel einzusetzen. Schuttrutschen sind nur in dichter Ausführung mit Staubschutzhüllen einsetzbar.

2.2.6. Besondere Anforderungen an Baustellen- und Entsorgungseinrichtungen

Entsprechend seiner gewählten Ausführungstechnologie hat der AN alle für seine eigene Leistung notwendigen Baustelleneinrichtungen selbst zu planen, mitzubringen oder herzustellen und wieder zu beseitigen. Damit in Verbindung stehende Kosten für Planung, öffentlich-rechtliche Genehmigungen, Ertüchtigung der Baustelleneinrichtung usw. sind in die Einheitspreise einzukalkulieren.

Nicht mehr benötigte Teile der Baustelleneinrichtung sind unverzüglich zu entfernen.
Nach Abbau der Baustelleneinrichtung sind das dafür benötigte Gelände bzw. die genutzten baulichen Anlagen und Gebäude in den ursprünglichen Zustand zu versetzen, falls nichts anderes vereinbart worden ist.

2.2.7. Gerüste

Entsprechend seiner gewählten Ausführungstechnologie hat jeder AN alle für seine eigene Leistung notwendigen Baubehelfe selbst zu planen, mitzubringen oder herzustellen und wieder zu beseitigen. Damit in Verbindung stehende Kosten für Planung, öffentlich-rechtliche Genehmigungen, Ertüchtigung der Gerüste und Baubehelfe usw. sind ebenso wie die Leistung selbst in die Einheitspreise einzukalkulieren.

2.2.8. Mitbenutzung von Gerüsten

Die Fassadengerüste vom AN Gerüstarbeiten werden für alle am Bau beteiligten Firmen zur Nutzung überlassen. Das sind Fassadengerüste für die Dach- (AN Abdichtung, Klempner) und Fassadengewerke (AN Außenputz, WDVS, Fenster, Pfosten-Riegelfassade, Schlosser, Sonnenschutz).

2.2.9. Abrechnung nach bestimmten Zeichnungen oder Tabellen.

Das Aufmaß hat anhand von Plänen zu erfolgen. Das Aufmaß ist in Papierfom und elektronisch zu übergeben. Die bevorzugte Schnittstellenkonfiguration ist dabei das Format DA 11 oder Excellisten.
Aufmaße sind in Positionsreihenfolge und positionsweise kumulativ zu erfassen.

Zu jedem Einzelaufmaß ist ein Aufmaßdeckblatt zu erstellen, auf dem die Positionsmenge Soll gesamt, Positionsmenge Ist gesamt und der Positionsmengenzuwachs zum jeweiligen Aufmaß ablesbar gelistet ist.

## 3. Zusätzlich Technische Vertragsbedingungen (ZTV) für Bodenbelagsarbeiten
3. Zusätzlich Technische Vertragsbedingungen (ZTV) für Bodenbelagsarbeiten

3.1. Art und Umfang der Leistung

Gegenstand dieser Ausschreibung sind Leistungen gemäß VOB/C ATV DIN 18365 Bodenbelagsarbeiten, sowie die projektspezifischen Leistungen gemäß Beschreibung der Baumaßnahme. Alle Kosten, die durch Leistungsdefinitionen dieser ZTV entstehen, sind vom Bieter in die Einheitspreise des Angebotes einzurechnen.
Die beschriebenen Arbeiten verstehen sich, sofern nicht anders angegeben, einschl. aller erforderlichen Materiallieferungen frei Verwendungsstelle sowie aller Vor- und Nebenarbeiten,
Mehraufwendungen bei zeitlich getrennten Arbeitsgängen bzw. Arbeitsunterbrechungen, die zu den betreffenden Arbeiten gehören und ohne die eine fachgerechte Fertigstellung der Arbeiten nicht möglich ist.

Die Leistung umfasst die fachgerechte mängelfreie Ausführung sämtlicher PVC- und textilen Bodenbelägen.
Die Verlegung erfolgt auf Zementestrich mit Fussbodenheizung Bauteil A und B, sowie im UG Bauteil E und Anhydritestrich mit Fussbodenheizung im EG und OG Bautel E.

3.2. Nebenangebote

Nebenangebote werden zugelassen.

3.3. Qualifikation AN

Die fachliche und wirtschaftliche Qualifikation des Bieters ist durch Präqualifikationsnachweis gemäß Angabe unter Punkt 3. im Angebotsschreiben (KFB V 3) oder durch Eigenerklärung zur Eignung (KFB V 7) nachzuweisen. Subunternehmer sind bei Angebotsabgabe zu benennen (KFB VE 5 EU, Eignungsleihe).

3.4. Unterlagen für Behörden, öffentl. Stellen sowie Versorgungsunternehmen

Die für die Baugenehmigungsbehörde, für andere öffentliche Stellen und Versorgungsunternehmen erforderlichen Unterlagen stellt der AN für seinen Leistungsbereich rechtzeitig auf und holt etwa erforderliche Genehmigungen im Einvernehmen mit dem AG ein.
Dafür anfallende Kosten sind mit den Angebotspreisen abgegolten. Entstehen dem AG Kosten durch Verzögerungen, fehlerhafte oder mangelhafte Unterlagen, die zusätzliche Untersuchungen oder Prüfungen erfordern, so trägt der AN die entstehenden Kosten.

3.5. Anzeigen gegenüber Behörden und Versorgern

Die Baubeginnsanzeige erfolgt durch den AG eine Woche vor Beginn der Arbeiten.
Die Abmeldung und Abtrennung der Medien/Sparten erfolgt ebenfalls durch den AG. Der AN erhält vor Baubeginn hierzu eine schriftliche Bestätigung.

3.6. Baubegleitende Beprobungen

Die Beprobung und Analytik von Bausubstanz- und Bodenproben erfolgen ausschließlich durch die Fachbauleitung des AG. Geeignetes Gerät zur Beprobung ist durch den AN ohne gesonderte Vergütung bereitzustellen. Es gilt ausschließlich die von der AG-Bauleitung vorgelegte Deklarationsanalytik.

3.7. Entsorgung und Verwertung
vgl. BVB, KFB V9, Punkt 10.13 und ergänzend KFB VE 15

Es sind sämtlich anfallende Abfälle gemäß der Baustellenabfallentsorgungssatzung der LH München zu trennen und den jeweiligen Entsorgungsstellen zuzuführen.

Für die gesetzlichen, insbesondere die abfallrechtlichen Bestimmungen besteht eine elektronische Nachweis- und Dokumentationspflicht. Der AN stellt sicher, dass er bzw. von ihm beauftragte Spediteure für die Aufstellung, Vorhaltung sowie den Transport von Containern, Lieferungen, etc., über die notwendigen behördlichen Genehmigungen verfügen und gesetzliche Auflagen eingehalten werden und diese dem AG gegenüber nachgewiesen werden.

3.8. Toleranzen

Für diesen Leistungsbereich gilt DIN 18201 und DIN 18202, für vorgefertigte Teile DIN 18203-2.
Toleranzen werden nach DIN 18202, aktuelle Fassung bewertet.
Grenzmaße Tabelle 1
Winkeltoleranzen Tabelle 2
Ebenheitstoleranzen Tabelle 3, hier jeweils erhöhte Anforderungen gem. Zeile 4 und 7.

Stellt der AN im Rahmen der Ausführung seiner Leistungen hiervon abweichende Toleranzen fest, so ist der AG hierüber inkl. der daraus resultierenden Konsequenzen unverzüglich schriftlich zu informieren.
Höhere Anforderungen werden in gesonderten Leistungspositionen vergütet.

3.9. Baumaße

Das Aufmass ist vom AN grundsätzlich eigenverantwortlich am Bau zu nehmen.
Fordert der AG, dass die Konstruktionen schon zu einem Zeitpunkt zur Montage bereitstehen müssen, der ein vorheriges Aufmass unmöglich macht, so sind unter Berücksichtigung der Bautoleranzen nach DIN die Fertigungsmaße mit dem AG zu vereinbaren.

3.10. Ausführung

Die Verarbeitungsrichtlinien der Hersteller- und Zulieferfirmen sind zu beachten.

Für die geeignete Beschaffenheit des Untergrundes trägt der AN die Verantwortung, eventuelle Bedenken sind vor Ausführungsbeginn geltend zu machen.

Schallbrücken sind absolut zu vermeiden. Für die sorgfältige Ausführung und Überwachung haftet der AN.
Der AN übernimmt die volle Gewährleistung dafür, dass seine Ausführung DIN 4109 - Schallschutz im Hochbau - genügt.

  Wenn nicht anders beschrieben, werdenie Beläge auf bauseitigen schwimmenden Zementestrich geklebt.

  Der AN hat dafür Sorge zu tragen, dass keine Ausdehnungsspannungen auftreten.
Im Anschlubereich bei Belagswechseln sind prinzipiell alle Fugen dauerelastisch zu schließen.

  Vor Verlegebeginn müssen Verlegeart, Anschlüsse etc. mit der Bauüberwachung örtlich festgelegt werden, soweit diese nicht aus Verlegeplänen ersichtlich sind.

Innerhalb zusammenhängender Räume darf nur Belag gleicher Chargen und gleichbleibender Qualität (Farbe) verwendet werden.

Die lot- und waagerechten Bewegungsfugen dürfen wegen ihrer Funktion nicht durch den Belag geschlossen werden und sind freizuhalten.

3.12. Schutz der Bauteile

Alle zu schützenden Bauteile wie z.B. endbehandelte Tür- und Fensterelemente, Geländer sowie
Leitungen und Geräte der Technischen Gebäudeausrüstung(TGA) usw. sind mit geeigneten Maßnahmen, wie mit geeigneter Folie abzudecken und/oder staubdicht abzukleben, zu schützen und nach Beendingung der Malerarbeiten wieder zu entfernen und fachgerecht zu entsorgen.
Evtl. Kleberückstände oder sonstige Verschmutzungen sind sofort zu entfernen.
Erforderliche Markierungen dürfen nur nach vorheriger Abstimmung mit der Bauleitung und ggf. den Architekten sowie entsprechender Freigabe ausgeführt werden und sind
anschließend rückstandsfrei zu entfernen.

3.13. Anschlüsse, Fugen

Die Anschlüsse an den Baukörper müssen den bauphysikalischen Anforderungen an Wärme-, Schall- und Brandschutz sowie Fugenbewegungen entsprechen (s. ff).

Dehnfugen am Baukörper sind an gleicher Stelle in den Konstruktionen vorzusehen bzw. zu übernehmen.

3.14. Wartung und Pflege

Vom AN sind alle von ihm gelieferten Produkte, die zur Sicherstellung einer dauerhaften Funktionstüchtigkeit und Lebensdauer einer regelmäßigen Wartung bedürfen, Benutzerinformationen für den AG zu erstellen, die aus Produktinformation, Bedienungsanleitung und Wartungsanleitung bestehen müssen. Insbesondere müssen die Benutzerinformationen Angaben zu folgenden Themen beinhalten:

- Produktinformationen
- Bedienungsanleitung (Angaben zu bestimmungsgemäßer Verwendung und Fehlgebrauch)
- Wartungsanleitung
- Reinigung und Pflege
- Instandhaltung

Die Benutzerinformationen sind dem AG in schriftlicher und digitaler Form nach Abschluss der vertraglichen Leistungen zu übergeben.

3.15. Blitzschutz

Vor Ausführung der Arbeiten ist eine Abstimmung mit der beauftragten Blitzschutzfirma bezüglich Blitzschutzverbindungen sowie der Art und Anzahl der Anschlusspunkte an den Übergabestellen durch den AN herbeizuführen.

## 4. Zusammenstellung der Bodenbeläge nach Bauteil
4. Zusammenstellung der Bodenbeläge nach Bauteil

  Das ausgeschriebene Fabrikat und Farbton bei PCV / Kugelgarn sind aus Gründen des Corporate Designs und gleichartiger Verwendung in anderen Einrichtungen bindend vorgegeben.
Alternative auch gleichwertige Produkte sind nicht zugelassen.
Die Verlegung erfolgt auf Zementestrich mit Fussbodenheizung Bauteil A und B, sowie im UG Bauteil E und Anhydritestrich mit Fussbodenheizung im EG und OG Bautel E.

4.1. Bauteil A Kindergarten

4.1. 1. Treppen und Treppenhäuser: TH 1+2: Taralay Impression Acoustic 1057 Riverside mit Schaumrücken.
4.1. 2. Gruppenräume, Büro: Premium  Acoustic Indiana  4045 Dalupiri mit Schaumrücken:
Es wird hier eine Sonderproduktion gemacht – Premium Farbe 4045 in Acoustic Sondercode HD464045.
4.1. 3. Nassraum Boden: Premium Indiana Acoustic 4047 Okuza mit Schaumrücken.
4.1. 4. Nassraum Wand:  Mipolam Symbioz 6002 Lipica ohne Schaumrücken.
4.1. 5. UG Lager, HWR: Premium Indiana Compact 7517 Faroe ohne Schaumrücken.

4.2. Bauteil B Schule

4.2. 1. Treppen und Treppenhäuser: TH 4,6, Verbinder: Taralay Impression Acoustic 1057 Riverside mit Schaumrücken.
4.2. 2. Klassenräume, Büro, Lehrer: Fobromont Kugelgarn Reval® (antistatisch), Farbe: Kardamom 530
4.2. 3. Nassraum Boden: Premium 4045 Indiana Compact Dalupiri ohne Schaumrücken.
4.2. 4. Nassraum Wand: Mipolam Symbioz 6002 Lipica ohne Schaumrücken.
4.2. 5. Boden Werkraum, Nebenräume, teilw. Flure: Premium Indiana Compact 7517 Faroe ohne Schaumrücken.
4.2. 6. Boden Multifunktionsraum: Multiuse Taraflex Light Cherry 6350.

4.3. Bauteil E Kinderkrippe

4.3. 1. Treppen und Treppenhäuser: Taralay Impression Acoustic 1057 Riverside mit Schaumrücken.
4.3. 2. Gruppenräume, Büro: Taralay Impression Acoustic Matt Corail 1091 mit Schaumrücken.
4.3. 3. Nassraum Boden: Taralay Impression Acoustic Uni Matt White 0848 mit Schaumrücken.
4.3. 4. Nassraum Wand: Taralay Impression Compact Kubes Corail 1027 ohne Schaumrücken.
4.3. 5. Boden Multifunktionsraum: Multiuse Taraflex Light Cherry 6350.

  Sockelleisten: Eiche massiv 60/16 mm, klar lackiert, außer Sanitärräume, Treppenhäuser, Lager, Technikräume: dort aus jeweiligen Bodenbelag Stellsockel ca. 60mm mit Silikonfuge

## 5. Angebotsunterlagen und Angebotspläne AG
Angebotsunterlagen und Angebotspläne

Übersicht der Anlagen zum Leistungsverzeichnis

A 1 Straßenkarte  A4, unmaßstäblich (2 Seiten)
A 2 Luftbilder  A4, unmaßstäblich (2 Seiten)
A 3 Freiflächengestaltungsplan (Baugenehmigung)A3, unmaßstäblich
A 4 Baumbestandsplan und Schutzbereiche (Baugenehmigung)A3, unmaßstäblich
A 5 BZP Terminrahmenplan V1.14  A3, unmaßstäblich (2 Seiten)
A 6 Ansichten Neubau Ost-West und BestandsgebäudeA3, unmaßstäblich (2 Seiten)
A 7 Grundrisse Neubau UG bis 2.OGA0, M1:100 (5 Pläne)
A 8 Grundrisse Villa E Umbauplanung UG bis 1.OGA1, M1:50 (3 Pläne)
A 9 Schnitte A, B, H, K Neubau A+BA1, M1:50 (4 Pläne)
A 10 Schnitte A und C Villa E  A1, M1:50 (2 Pläne)
A 11 Ansichten Neubau  A1, M1:50 (5 Pläne)
A 12 Ansichten Villa E  A1, M1:50 (2 Pläne)
A 13 Details  A0, M1:50 (7 Pläne)
A 14 Übersichten Bodenbeläge  A0, M1:50 (7 Pläne)

Übersicht der Anlagen zum Leitungsverzeichnis

LV mit Deckblatt, Vorbemerkungen und Leistungspositionen als GAEB-Datei

## FEL_G29 Bodenbelagsarbeiten PVC/Textile Beläge
Datum: 20.07.2026

### 29 Oberbelagsarbeiten PVC/Textile Beläge

#### 29.1 Baustelleneinrichtung, Stundenlohnarbeiten

##### 29.1.1 Baustelleneinrichtung

**29.1.1.1 Baustelleneinrichtung**
Baustelle für die eigenen Leistungen aufbauen, über die gesamte Bauzeit vorhalten sowie Beräumung der Baustelle inkl. Wiederherstellung des Geländes.

Bauseits werden neben dem Fassadengerüst mit Schutzeinrichtungen vom AN Rohbau gemäß beiliegendem BE-Plan folgende Einrichtungen vorgehalten:

- BE-Zufahrt mit behördlicher Genehmigung
- Einfriedung mit Bauzäunen und -tore
- Errichtung Sanitärcontainer zur Mitbenutzung
- Errichtung Baustrom- und Bauwasserverteilung zur Mitbenutzung

Eine temporäre Lagerung der Baustoffe auf dem Baufeld bzw. im Neubau selbst sowie ein Standort für Zwischenlager Fenster oder Bauteile PRF sind immer mit dem AG / der Bauleitung abzustimmen.

In den Pauschalpreis einzurechnende Leistungen sind:
- Herrichten und Beseitigen erforderlicher Lager- und Arbeitsplätze
- Herrichten und Beseitigen Versorgungsleitungen zur Verwendungsstelle
- zusätzliche Hebezeuge inkl. Einsatzzeiten
- Absperrungen von Gefahrzonen
- Baubeleuchtungen für eigene Arbeiten bei Dunkelheit
- Schutzmaßnahmen gemäß UVV, ASR, AStV, Vorgaben SiGeKo
- Schutzmaßnahmen gegen Witterungseinflüsse wie Nässe, Frost, Schnee etc.
- Kontrolle aller eigenen Sicherungsmaßnahmen

Die Anmietung weiterer öffentlicher bzw. privater Flächen für die Durchführung eigener Leistungen sind vom AN direkt mit den zuständigen Eigentümern, der zuständigen Stelle oder Behörden abzustimmen, zu vereinbaren und abzuwickeln.

Grundvorhaltung 4 Wochen
Menge: 1,000 psch

**29.1.1.2 Zusätzliche Vorhaltung Baustelleneinrichtung**
Vorhalten und Betreiben der vorbeschriebenen Baustelleneinrichtung über die Grundvorhaltung von 4 Wochen hinaus.
Menge: 2,000 stwo

##### 29.1.2 Stundenlohnarbeiten

*Hinweis: Stundenlohnarbeiten*
Stundenlohnarbeiten

Ergänzend zu Paragraph 15 VOB/B wird vereinbart:
Nachfolgende Stundenlohnarbeiten werden nur nach Erteilung besonderer schriftlicher Aufträge ausgeführt und vergütet. Die Abrechnung erfolgt nach Verrechnungssätzen gegen Nachweis der tatsächlichen geleisteten Stunden und des Materialverbrauches.

Die Stundenverrechnungssätze enthalten:
- den tatsächlichen Lohn
- die Zuschläge für
- Gemeinkosten
- Sozialkassenbeiträge
- Winterbauumlage sowie
- Lohn- bzw. Gehaltsnebenkosten

Nicht enthalten sind:
- die Zuschläge für
- Überstunden
- Nacht-, Sonntags- und Feiertagsarbeit

Für Stundenlohnarbeiten und Materiallieferungen gegen Nachweis sind Wege und Transportkosten mit einzukalkulieren.

**29.1.2.3 Vorarbeiter**
Stundenlohnarbeiten Vorarbeiter für zusätzlich geforderte Arbeiten
Menge: 10,000 h

**29.1.2.4 Facharbeiter**
Stundenlohnarbeiten Facharbeiter für zusätzlich geforderte Arbeiten
Menge: 20,000 h

**29.1.2.5 Helfer**
Stundenlohnarbeiten Helfer für zusätzlich geforderte Arbeiten
Menge: 20,000 h

#### 29.2 Oberbelagsarbeiten PVC Bauteil A Kindergarten

##### 29.2.1 PVC-Beläge

**29.2.1.1 Feuchtigkeitsmessung**
Feuchtigkeitsmessung nach dem CM-Verfahren,
Ausführung auf Anordnung des Bauleitung
Menge: 10,000 St

**29.2.1.2 Überstand Randdämmstreifen entfernen**
Abschneiden des Überstandes des Randdämmstreifens,
auch Tronsol-Platten (Stufen)
in allen Räumen, auch an Treppenstufen
und -Podesten aus PE-Schaum

einschl. fachgerechter Entsorgung
Menge: 800,000 m

**29.2.1.3 Zementestrich anschleifen**
*** Bedarfsposition mit GB
Zementestrich anschleifen

frühestens 14 Tage nach Estrichverlegung
in einem Arbeitsgang mittels herkömmlicher Tellerschleifmaschine, Körnung 16,
einschl. Absaugen mit Industriestaubsauger
Menge: 400,000 m2

**29.2.1.4 Grundierung**
Vollflächiges Grundieren saugfähiger, mineralischer Untergründe mit Dispersionsgrundierung

Eigenschaften
- „Blauer Engel“ nach DE-UZ 113
- GISCODE D 1 / Lösemittelfrei
- EMICODE EC1 PLUS / sehr emissionsarm
- Verbrauch ca. 80-150 g / m²

Leitfabrikat:  UZIN PE 360 Plus

Angeb. Fabrikat: '.............................'

Fehlt ein Eintrag, kommt das ausgeschriebene Erzeugnis
zum Einsatz. Gleichwertige Produkte sind zugelassen.
Der Nachweis der Gleichwertigkeit ist zu erbringen.
Menge: 820,000 m2

**29.2.1.5 Haftbrücke auftragen an Wänden**
Haftbrücke aus 1-komponentiger, modifizierter Acrylharz-Dispersion gem. Herstellervorschriften auf Wänden auftragen, Untergrund bestehend aus Beton/Putz/GK-Beplankung

Leitfabrikat: PCI Gisogrund

Angeb. Fabrikat: '.............................'

Fehlt ein Eintrag, kommt das ausgeschriebene Erzeugnis
zum Einsatz. Gleichwertige Produkte sind zugelassen.
Der Nachweis der Gleichwertigkeit ist zu erbringen.
Menge: 55,000 m2

**29.2.1.6 Vollflächiges Spachteln 1-3 mm**
*** Bezugsbeschreibung
Vollflächiges Spachteln,1-3 mm, vorhandener
Zementestrichböden mit rollstuhlfester
Ausgleichsmasse zur Aufnahme des PVC- Belags,
evtl. vorhandene Unebenheiten sind mit der
Spachtelmasse auszugleichen

einschl. maschinellem Überschleifen der gesamten
Fläche.

Leitfabrikat: UZIN NC 160

Angeb. Fabrikat: '.............................'

Fehlt ein Eintrag, kommt das ausgeschriebene Erzeugnis
zum Einsatz. Gleichwertige Produkte sind zugelassen.
Der Nachweis der Gleichwertigkeit ist zu erbringen.
Menge: 820,000 m2

**29.2.1.7 Vollflächiges Spachteln 4-10 mm**
*** Bedarfsposition mit GB
*** wie Position 29.2.1.6
wie vor, jedoch

Spachtelungstärke bis 4-10 mm.

Ausführung nur nach Rücksprache Bauleitung.
Menge: 200,000 m2

**29.2.1.8 Ausgleich Untergrund Wände**
Aufbringen einer Ausgleichsschicht
auf baus. Putz / Mauerwerk / Stahlbeton
unter Verwendung von Zementmörtel  bzw. geeign. Spachtelmasse (d = 1-10 mm) zum Ausgleich von Unebenheiten des vorhandenen Untergrundes

Komplett einschl. aller erforderl. Maßnahmen.

Leitfabrikat: PCI Pericret

Angeb. Fabrikat: '.............................'

Fehlt ein Eintrag, kommt das ausgeschriebene Erzeugnis
zum Einsatz. Gleichwertige Produkte sind zugelassen.
Der Nachweis der Gleichwertigkeit ist zu erbringen.
Menge: 55,000 m2

**29.2.1.9 Vorarbeiten Treppenstufen l=ca. 1420-1460 mm**
Tritt- und Setzstufenflächen der Stb.-Fertigteiltreppen
sorgfältig und gründlich reinigen, anschließend.
vollflächiges Aufbringen einer Haftgrundschicht
Stufenfläche = ca. (16,6 + 28) x 142-146 cm
einsch. aller Nebenarbeiten

1 St= Trittstufe + Setzstufe
Podstflächen sind über die Flächenposition abzurechnen
Menge: 94,000 St

**29.2.1.10 Fehlstellen Treppenstufen ausbessern**
Fehlstellen auf Tritt- und Setzstufenflächen oder -kanten
(z.B. Einschlaglöcher, abgeprochene Kanten u.ä.,
Größe bis ca. 5x15x2 cm mit geeignetem Material verfüllen und plan schleifen.
Menge: 20,000 St

**29.2.1.11 Vollflächiges Spachteln 1-3 mm Treppenstufen l=ca. 1420-1460 mm**
*** wie Position 29.2.1.6
Vollflächiges Spachteln,1- 3 mm auf
Tritt- und Setzstufenflächen der Stb.-Fertigteiltreppen

1 St= Trittstufe + Setzstufe
Trittstufe b= 28 cm
Setzstufe h= 16,6 cm
 l=ca. 1420-1460 mm
Podestflächen sind über die Flächenposition abzurechnen
Menge: 94,000 St

**29.2.1.12 Vollflächiges Spachteln 4-10 mm Treppenstufen l=ca. 1420-1460 mm**
*** Bedarfsposition mit GB
*** wie Position 29.2.1.11
wie vor, jedoch

Spachtelungstärke bis 4 - 10 mm.

1 St= Trittstufe + Setzstufe
Trittstufe b= 28 cm
Setzstufe h= 16,6 cm
 l=ca. 1420-1460 mm
Podestflächen sind über die Flächenposition abzurechnen
Menge: 30,000 St

**29.2.1.13 Flächenabdichtung unter PVC-Bodenbelägen**
*** Bezugsbeschreibung
Geprüfte alternative Abdichtung gemäß Merkblatt ZDB mit lösemittelfreier, 1komponentiger Kunstharzdispersion unverdünnt durch Rollen (Lammfellrolle) satt und oberflächendicht in zweimaligem Auftrag (rot/grau) auf
den gereinigten, ggfls. grundierten Untergrund aufbringen. Wartezeit zwischen den beiden Aufträgen mindestens
3 Stunden.

Ausführung nur im Breich von Bodeneinläufen(Gefällefläche),
sowie in Duschen. In Duschen ist die Abdichtung 15 cm an den Wänden hochzuführen.

Untergrund: Zementestrich

Verbrauch: ca. 1,4 - 1,6 kg/m²
Einbau in:  Bädern, WCs, Duschbädern

Leitfabrikat: PCI-LASTOGUM

Angeb. Fabrikat: '.............................'

Fehlt ein Eintrag, kommt das ausgeschriebene Erzeugnis
zum Einsatz. Gleichwertige Produkte sind zugelassen.
Der Nachweis der Gleichwertigkeit ist zu erbringen.
Menge: 15,000 m2

**29.2.1.14 Flächenabdichtung unter PVC-Wandbelägen**
*** wie Position 29.2.1.13
wie vor, jedoch für spritzwasserbeaufschlagte
Wandbereiche der Duschen

bestehend aus Beton/Putz/GK-Beplankung
Menge: 10,000 m2

**29.2.1.15 Rohrdurchgänge/Wand eindichten**
Rohrdurchgänge mit Dichtmanschette-Wand eindichten:
Dichtmanschette über die aus der Wand herausstehende Rohrmuffe stülpen und in die erste Auftragschicht der Wandabdichtung einlegen. Überstehende Geweberänder
mit der zweiten Schicht überdecken.

Ausführung in Duschen

Leitfabrikat: PCI-Sicherheits-Dichtmanschette-Wand

Angeb. Fabrikat: '.............................'

Fehlt ein Eintrag, kommt das ausgeschriebene Erzeugnis
zum Einsatz. Gleichwertige Produkte sind zugelassen.
Der Nachweis der Gleichwertigkeit ist zu erbringen.
Menge: 6,000 St

**29.2.1.16 Bodeneinlauf eindichten**
bauseitige Bodeneinläufe
Fabrikat Aco Easy-Flow ca. 15x15 cm mit Dichtungsflansch Rostabdeckung aus V2A
gem. Detail D702 und Herstellervorschriften eindichten.
Menge: 3,000 St

**29.2.1.17 Dichtband**
Elastisches Sicherheitsdichtband in den Ecken und  im Anschlussbereich Wand/Boden und in Wandecken der Duschen in frisch aufgetragene  Abdichtung der Vorpositionen einlegen.
Überlappungen/Stöße gem. Herstelleangaben ausführen. Eingelegtes Band mit frischer Abdichtungsmasse volldeckend überarbeiten.

Leitfabrikat: PCI-Sicherheits-Dichtband

Angeb. Fabrikat: '.............................'

Fehlt ein Eintrag, kommt das ausgeschriebene Erzeugnis
zum Einsatz. Gleichwertige Produkte sind zugelassen.
Der Nachweis der Gleichwertigkeit ist zu erbringen.
Menge: 10,000 m

*Hinweis: Bodenbelag Treppenhäuser und Treppenstufen/-podeste*
gemäß  Übersichtspläne Bodenbeläge

**29.2.1.18 PVC-Bodenbelag mit Schaumrücken Farbton grau meliert**
*** Bezugsbeschreibung
Elastischer Bodenbelag aus PVC nach ISO 11638, heterogen mit Schaumträger.
Druckdessiniert, mit einer geprägten, transparenten, ungefüllten PVC-Nutzschicht.
Seine kompakte Zwischenschicht ist mit einem Glasvlies verstärkt.
Er verfügt über einen sehr hoch verdichteten Schaumrücken.
Bindemittelgehalt Typ I, es wird ein vollständig phthalatfreier Weichmacher eingesetzt,
Emissionsverhalten < 10 µg/m³ TVOC nach 28 Tagen gemäß EN 16000-6,
Besonders emissionsarmer Bodenbelag gemäß FloorScore®- und M1-Zertifizierung,
Frei von Schwermetallen und Formaldehyd,
REACH-konform laut Verordnung der Europäischen Union,
Vollständig recycelbar und hergestellt mit einem Anteil an Recyclingmaterial von bis zu 17 %.
Einstufung DIN EN ISO 10874 Klasse 34 (gewerblicher Bereich, sehr starke Beanspruchung) / Klasse 42 (industrieller Bereich, starke Beanspruchung)
antistatisch, Aufladungsspannung im Begehversuch DIN EN 1815 max. 2 kV,
Trittschallverbesserungsmaß DIN EN ISO 10140-319 dB,
geeignet für Stuhlrollen DIN EN 12529 Typ W,
Brandverhaltensklasse DIN EN 13501-1 Bfl-s1,
Bewertungsgruppe Rutschgefahr R10 ASR A1.5/1,2 / BGR 181
sehr gut beständig gegen Chemikalien ISO 26987,
geeignet für Warmwasserfußbodenheizung,
Wärmeleitfähigkeit ISO 104560,25 W/(mK)
Gesamtdicke ISO 24346  3,35 mm,
Dicke der Nutzschicht ISO 243400,65 mm
in Bahnen, Bahnenbreite  200 cm,
Flächengewicht ISO 23997  2.825 g/m²
Resteindruck ISO 24343-1  ≤ 0,20 mm (geforderter Wert), ca. 0,08 mm (durchschnittlich gemessener Wert)
Lichtechtheit EN 20 105 – B02≥ Stufe 6
mit werkseitiger Oberflächenvergütung Protecsol®2 für geringen Reinigungs- und Pflegeaufwand,
Antibakterielle Aktivität (E.coli - S.aureus - MRSA) ISO 22196  ≥ 99% Wachstumshemmend
Antivirale Aktivität (Humanes Coronavirus 229E) ISO 21702: 99,7% nach 2 h; 99,9% nach 5 h

auf vollflächig gespachtelten Untergrund (Zementestrich auf Fussbodenheizung), vollflächig kleben gemäß DIN 18365 mit geeignetem Dispersionsklebstoff nach Herstellerangabe

einschließlich thermischer Verschweißung des Belages
mit belagskonformer Schweißschnur, Farbton dem Bodenbelag angepasst,
max. 0,5 m Schweißschnur pro m2 verlegter Fläche

Fabrikat:  Gerflor Taralay Impression Acoustic
Farbton:  1057 Riverside, grau meliert
Schweißschnur: Gerflor Mipolam Schweißschnur Ø 4 mm

Das ausgeschriebene Fabrikat und Farbton bei PCV / Kugelgarn sind aus Gründen des Corporate Designs und gleichartiger Verwendung in anderen Einrichtungen bindend vorgegeben.
Alternative auch gleichwertige Produkte sind nicht zugelassen.

Leitabrikat Klebstoff:  Thomsit K150

Angeb. Fabrikat Klebstoff: '.............................'

Fehlt ein Eintrag, kommt das ausgeschriebene Erzeugnis
zum Einsatz. Gleichwertige Produkte sind zugelassen.
Der Nachweis der Gleichwertigkeit ist zu erbringen.

Abrechnung in m2 verlegter Fläche
Menge: 73,000 m2

**29.2.1.19 PVC-Bodenbelag mit Schaumrücken Farbton grau meliert, Treppenstufen, l=ca. 1420-1460 mm**
*** wie Position 29.2.1.18
Treppenstufenbelag für die Tritt- und die Setzstufe:
Trittstufe b= 28 cm
Setzstufe h= 16,6 cm
l=ca. 1420-1460 mm

Fabrikat:  Gerflor Taralay Impression Acoustic
Farbton:  1057 Riverside, grau meliert
Schweißschnur: Gerflor Mipolam Schweißschnur Ø 4 mm

Das ausgeschriebene Fabrikat und Farbton bei PCV / Kugelgarn sind aus Gründen des Corporate Designs und gleichartiger Verwendung in anderen Einrichtungen bindend vorgegeben.
Alternative auch gleichwertige Produkte sind nicht zugelassen.

Leitabrikat Klebstoff: Thomsit K150

Angeb. Fabrikat: '.............................'

Fehlt ein Eintrag, kommt das ausgeschriebene Erzeugnis
zum Einsatz. Gleichwertige Produkte sind zugelassen.
Der Nachweis der Gleichwertigkeit ist zu erbringen.

Abrechnung pro Treppenstufe

1 St= Trittstufe + Setzstufe
Treppenkantenprofil eigene Position
Menge: 94,000 St

**29.2.1.20 PVC-Bodenbelag mit Schaumrücken Farbton grau meliert Reserve**
*** wie Position 29.2.1.18
als Reservematerial in Rollen
liefern und in UG verpackt und beschriftet einlagern
einschl. Schweißschnur passend zum Farbton
0,5 m pro m2 Reservematerial
Menge: 50,000 m2

*Hinweis: Bodenbelag Gruppenräume, Flure, Büros*
gemäß Übersichtspläne Bodenbeläge

**29.2.1.21 PVC-Bodenbelag mit Schaumrücken Farbton hellgrün gesprenkelt**
*** Bezugsbeschreibung
Elastischer Bodenbelag aus PVC nach ISO 11638, heterogen mit Schaumträger.
Mit einer matten, homogenen, farbigen, reinen PVC-Nutzschicht ohne Füllstoffe, in der sehr dicht gepresste, farbige Chips eingearbeitet sind. Seine kompakte Zwischenschicht ist kalandriert, gepresst und mit einem Glasfasergitter verstärkt. Er verfügt über einen sehr hoch verdichteten glasfasergitter-verstärkten Schaumrücken.
Bindemittelgehalt Typ I, es wird ein 100 % biologischer Weichmacher eingesetzt,
Emissionsverhalten < 10 µg/m³ TVOC nach 28 Tagen gemäß EN 16000-6,
Besonders emissionsarmer Bodenbelag gemäß FloorScore®- und M1-Zertifizierung,
Frei von Schwermetallen und Formaldehyd,
REACH-konform laut Verordnung der Europäischen Union,
Vollständig recycelbar und hergestellt mit 24 % Recyclinganteil, 22 % bio-basierten Rohstoffen (aus landwirtschaftlichen Pflanzenabfällen) und 50 % mineralischen Rohstoffen,
Einstufung DIN EN ISO 10874 Klasse 34 (gewerblicher Bereich, sehr starke Beanspruchung) / Klasse 42 (industrieller Bereich, starke Beanspruchung)
antistatisch, Aufladungsspannung im Begehversuch DIN EN 1815 max. 2 kV,
Trittschallverbesserungsmaß DIN EN ISO 10140-316 / 17 dB,
geeignet für Stuhlrollen DIN EN 12529 Typ W,
Dekontaminierbarkeit ISO 8690, sehr gut,
Brandverhaltensklasse DIN EN 13501-1 Bfl-s1 Unterboden aus Beton, Cfl-s1 Unterboden aus Holz,
Bewertungsgruppe Rutschgefahr R10 ASR A1.5/1,2 / BGR 181
sehr gut beständig gegen Chemikalien ISO 26987,
geeignet für Warmwasserfußbodenheizung,
Wärmeleitfähigkeit ISO 104560,25 W/(mK)
Gesamtdicke ISO 24346  3,0 - 3,3 mm (je nach Dessin),
Dicke der Nutzschicht ISO 24340≥ 1 mm
in Bahnen, Bahnenbreite 200 cm,
Flächengewicht ISO 23997  2.800 – 3.260 g/m² (je nach Dessin)
Resteindruck ISO 24343-1  ca. 0,06 mm
Lichtechtheit EN 20 105 – B02≥ Stufe 6
mit werkseitiger Oberflächenvergütung Evercare™ für geringen Reinigungs- und Pflegeaufwand,
Antibakterielle Aktivität (E.coli - S.aureus - MRSA) ISO 22196  ≥ 99% Wachstumshemmend
Antivirale Aktivität ((Humanes Coronavirus 229E) ISO 21702: 99,7% nach 2 h; 99,9% nach 5 h

auf vollflächig gespachtelten Untergrund (Zementestrich auf Fussbodenheizung), vollflächig kleben gemäß DIN 18365 mit geeignetem Dispersionsklebstoff nach Herstellerangabe

einschließlich thermischer Verschweißung des Belages
mit belagskonformer Schweißschnur, Farbton dem Bodenbelag angepasst,
max. 0,5 m Schweißschnur pro m2 verlegter Fläche

Fabrikat:  Gerflor Premium Acoustic
Farbton:  4045  Indiana² Dalupiri, hellgrün gesprenkelt -  Sonderproduktion:
  Diese Premium Farbe wird als Acoustic-Variante vom Hersteller unter Sondercode HD464045 produziert.
Schweißschnur:  Gerflor Mipolam Schweißschnur Ø 4 mm

Das ausgeschriebene Fabrikat und Farbton bei PCV / Kugelgarn sind aus Gründen des Corporate Designs und gleichartiger Verwendung in anderen Einrichtungen bindend vorgegeben.
Alternative auch gleichwertige Produkte sind nicht zugelassen.
Leitabrikat Klebstoff: Thomsit K150

Angeb. Fabrikat: '.............................'

Fehlt ein Eintrag, kommt das ausgeschriebene Erzeugnis
zum Einsatz. Gleichwertige Produkte sind zugelassen.
Der Nachweis der Gleichwertigkeit ist zu erbringen.

Abrechnung in m2 verlegter Fläche
Menge: 630,000 m2

**29.2.1.22 PVC-Bodenbelag mit Schaumrücken Farbton hellgrün gesprenkelt Reserve**
*** wie Position 29.2.1.21
als Reservematerial in Rollen
liefern und in UG verpackt und beschriftet einlagern
einschl. Schweißschnur passend zum Farbton
0,5 m pro m2 Reservematerial
Menge: 80,000 m2

*Hinweis: Bodenbelag UG Lager, Hauswirtschaftsraum*
gemäß Übersichtspläne Bodenbeläge

**29.2.1.23 PVC-Bodenbelag ohne Schaumrücken Farbton grün gesprenkelt**
*** Bezugsbeschreibung
Elastischer Bodenbelag aus PVC nach ISO 10582, heterogen.
Mit einer matten, homogenen, farbigen, reinen PVC-Nutzschicht ohne Füllstoffe, in der sehr dicht gepresste, farbige Chips eingearbeitet sind. Sein kompakter Träger ist kalandriert, gepresst und mit einem Glasfasergitter verstärkt.
Bindemittelgehalt Typ I, es wird ein 100 % biologischer Weichmacher eingesetzt,
Emissionsverhalten < 10 µg/m³ TVOC nach 28 Tagen gemäß EN 16000-6,
Besonders emissionsarmer Bodenbelag gemäß FloorScore®- und M1-Zertifizierung,
Frei von Schwermetallen und Formaldehyd,
REACH-konform laut Verordnung der Europäischen Union,
Vollständig recycelbar und hergestellt mit 42 % Recyclinganteil, 19 % bio-basierten Rohstoffen (aus landwirtschaftlichen Pflanzenabfällen) und 56 % mineralischen Rohstoffen
Einstufung DIN EN ISO 10874 Klasse 34 (gewerblicher Bereich, sehr starke Beanspruchung) / Klasse 43 (industrieller Bereich, starke Beanspruchung)
antistatisch, Aufladungsspannung im Begehversuch DIN EN 1815 max. 2 kV,
Trittschallverbesserungsmaß DIN EN ISO 10140-38 dB,
geeignet für Stuhlrollen DIN EN 12529 Typ W,
Dekontaminierbarkeit ISO 8690, sehr gut,
Brandverhaltensklasse DIN EN 13501-1 Bfl-s1,
Bewertungsgruppe Rutschgefahr R10 ASR A1.5/1,2 / BGR 181
sehr gut beständig gegen Chemikalien ISO 26987,
geeignet für Warmwasserfußbodenheizung,
Wärmeleitfähigkeit ISO 104560,25 W/(mK)
Gesamtdicke ISO 24346  2,0 mm,
Dicke der Nutzschicht ISO 24340≥ 1 mm
in Bahnen, Bahnenbreite 200 cm,
Flächengewicht ISO 23997  2.580 - 2620 g/m²
Resteindruck ISO 24343-1  ca. 0,02 mm
Lichtechtheit EN 20 105 – B02≥ Stufe 6
mit werkseitiger Oberflächenvergütung Evercare™ für geringen Reinigungs- und Pflegeaufwand,
Antibakterielle Aktivität (E.coli - S.aureus - MRSA) ISO 22196  ≥ 99% Wachstumshemmend
Antivirale Aktivität ((Humanes Coronavirus 229E) ISO 21702: 99,7% nach 2 h; 99,9% nach 5 h

auf vollflächig gespachtelten Untergrund (Zementestrich auf Fussbodenheizung), vollflächig kleben gemäß DIN 18365 mit geeignetem Dispersionsklebstoff nach Herstellerangabe

einschließlich thermischer Verschweißung des Belages
mit belagskonformer Schweißschnur, Farbton dem Bodenbelag angepasst,
max. 0,5 m Schweißschnur pro m2 verlegter Fläche

Fabrikat:  Gerflor Premium Compact
Farbton:  7517 Indiana² Faroe, grün gesprenkelt
Schweißschnur: Gerflor Mipolam Schweißschnur Ø 4 mm

Das ausgeschriebene Fabrikat und Farbton bei PCV / Kugelgarn sind aus Gründen des Corporate Designs und gleichartiger Verwendung in anderen Einrichtungen bindend vorgegeben.
Alternative auch gleichwertige Produkte sind nicht zugelassen.

Leitabrikat Klebstoff: Thomsit K150

Angeb. Fabrikat: '.............................'

Fehlt ein Eintrag, kommt das ausgeschriebene Erzeugnis
zum Einsatz. Gleichwertige Produkte sind zugelassen.
Der Nachweis der Gleichwertigkeit ist zu erbringen.
Menge: 55,000 m2

**29.2.1.24 PVC-Bodenbelag ohne Schaumrücken Farbton grün gesprenkelt Reserve**
*** wie Position 29.2.1.23
als Reservematerial in Rollen
liefern und in UG verpackt und beschriftet einlagern
einschl. Schweißschnur passend zum Farbton
0,5 m pro m2 Reservematerial
Menge: 40,000 m2

*Hinweis: Bodenbelag Sanitärräume*
gemäß Übersichtspläne Bodenbeläge

**29.2.1.25 PVC-Bodenbelag mit Schaumrücken Farbton blau gesprenkelt**
*** wie Position 29.2.1.21
Elastischer Bodenbelag aus PVC nach ISO 11638, heterogen mit Schaumträger.
Mit einer matten, homogenen, farbigen, reinen PVC-Nutzschicht ohne Füllstoffe, in der sehr dicht gepresste, farbige Chips eingearbeitet sind. Seine kompakte Zwischenschicht ist kalandriert, gepresst und mit einem Glasfasergitter verstärkt. Er verfügt über einen sehr hoch verdichteten glasfasergitter-verstärkten Schaumrücken.
Bindemittelgehalt Typ I, es wird ein 100 % biologischer Weichmacher eingesetzt,
Emissionsverhalten < 10 µg/m³ TVOC nach 28 Tagen gemäß EN 16000-6,
Besonders emissionsarmer Bodenbelag gemäß FloorScore®- und M1-Zertifizierung,
Frei von Schwermetallen und Formaldehyd,
REACH-konform laut Verordnung der Europäischen Union,
Vollständig recycelbar und hergestellt mit 24 % Recyclinganteil, 22 % bio-basierten Rohstoffen (aus landwirtschaftlichen Pflanzenabfällen) und 50 % mineralischen Rohstoffen,
Einstufung DIN EN ISO 10874 Klasse 34 (gewerblicher Bereich, sehr starke Beanspruchung) / Klasse 42 (industrieller Bereich, starke Beanspruchung)
antistatisch, Aufladungsspannung im Begehversuch DIN EN 1815 max. 2 kV,
Trittschallverbesserungsmaß DIN EN ISO 10140-316 / 17 dB,
geeignet für Stuhlrollen DIN EN 12529 Typ W,
Dekontaminierbarkeit ISO 8690, sehr gut,
Brandverhaltensklasse DIN EN 13501-1 Bfl-s1 Unterboden aus Beton, Cfl-s1 Unterboden aus Holz,
Bewertungsgruppe Rutschgefahr R10 ASR A1.5/1,2 / BGR 181
sehr gut beständig gegen Chemikalien ISO 26987,
geeignet für Warmwasserfußbodenheizung,
Wärmeleitfähigkeit ISO 104560,25 W/(mK)
Gesamtdicke ISO 24346  3,0 - 3,3 mm (je nach Dessin),
Dicke der Nutzschicht ISO 24340≥ 1 mm
in Bahnen, Bahnenbreite 200 cm,
Flächengewicht ISO 23997  2.800 – 3.260 g/m² (je nach Dessin)
Resteindruck ISO 24343-1  ca. 0,06 mm
Lichtechtheit EN 20 105 – B02≥ Stufe 6
mit werkseitiger Oberflächenvergütung Evercare™ für geringen Reinigungs- und Pflegeaufwand,
Antibakterielle Aktivität (E.coli - S.aureus - MRSA) ISO 22196  ≥ 99% Wachstumshemmend
Antivirale Aktivität ((Humanes Coronavirus 229E) ISO 21702: 99,7% nach 2 h; 99,9% nach 5 h

auf vollflächig gespachtelten Untergrund (Zementestrich auf Fussbodenheizung), vollflächig kleben gemäß DIN 18365 mit geeignetem Dispersionsklebstoff nach Herstellerangabe

einschließlich thermischer Verschweißung des Belages
mit belagskonformer Schweißschnur, Farbton dem Bodenbelag angepasst,
max. 0,5 m Schweißschnur pro m2 verlegter Fläche

Fabrikat:  Gerflor Premium Compact
Farbton:  4047 Indiana² Okuza, blau gesprenkelt
Schweißschnur: Gerflor Mipolam Schweißschnur Ø 4 mm

Das ausgeschriebene Fabrikat und Farbton bei PCV / Kugelgarn sind aus Gründen des Corporate Designs und gleichartiger Verwendung in anderen Einrichtungen bindend vorgegeben.
Alternative auch gleichwertige Produkte sind nicht zugelassen.

Leitabrikat Klebstoff: Thomsit K150

Angeb. Fabrikat: '.............................'

Fehlt ein Eintrag, kommt das ausgeschriebene Erzeugnis
zum Einsatz. Gleichwertige Produkte sind zugelassen.
Der Nachweis der Gleichwertigkeit ist zu erbringen.
Menge: 50,000 m2

**29.2.1.26 PVC-Bodenbelag mit Schaumrücken Farbton blau gesprenkelt Reserve**
*** wie Position 29.2.1.25
als Reservematerial in Rollen
liefern und in UG verpackt und beschriftet einlagern
einschl. Schweißschnur passend zum Farbton
0,5 m pro m2 Reservematerial
Menge: 25,000 m2

*Hinweis: Wandbelag Sanitärräume*
gemäß Übersichtspläne Bodenbeläge

**29.2.1.27 PVC-Wandbelag ohne Schaumrücken Farbton gelb**
*** Bezugsbeschreibung
Wandbelag aus PVC, ohne Träger DIN EN ISO 10581, homogen, einschichtig,
Bindemittelgehalt Typ I, Phtalatfrei, Emissionsverhalten < 10 µg/m³ TVOC nach 28 Tagen gemäß EN 16000-6,
Besonders emissionsarmer Belag gemäß Indoor Air Comfort GOLD-, FloorScore®- und M1-Zertifizierung.
Hergestellt zu 83 % aus natürlichen und recycelten Materialien,
mit 100 % biologischem Weichmacher aus Sojaabfällen aus der Tierfütterung
Frei von Schwermetallen und Formaldehyd,
REACH-konform laut Verordnung der Europäischen Union,
Vollständig recycelbar und hergestellt mit bis zu 25 % Recyclinganteil,
Einstufung DIN EN ISO 10874 Klasse 34 (gewerblicher Bereich, sehr starke Beanspruchung) / Klasse 43 (industrieller Bereich, starke Beanspruchung)
antistatisch, Aufladungsspannung im Begehversuch DIN EN 1815 max. 2 kV,
Trittschallverbesserungsmaß DIN EN ISO 10140-35 dB,
geeignet für Stuhlrollen DIN EN 12529 Typ W,
Dekontaminierbarkeit ISO 8690, sehr gut,
Brandverhaltensklasse DIN EN 13501-1 Bfl-s1,
Bewertungsgruppe Rutschgefahr R 9 ASR A1.5/1,2 / BGR 181
sehr gut beständig gegen Chemikalien ISO 26987,
geeignet für Warmwasserfußbodenheizung,
Wärmeleitfähigkeit ISO 104560,25 W/(mK)
Wasserdicht gemäß EN 13553 Anhang A
Dicke ISO 24346  2,0 mm,
in Bahnen, Bahnenbreite  200 cm,
Flächengewicht ISO 23997  2.595 g/m²
Resteindruck ISO 24343-1  ca. 0,02 mm
mit monochromem, richtungsfreiem Design,
Lichtechtheit EN 20 105 – B02≥ Stufe 7
mit werkseitiger Oberflächenvergütung Evercare™ für geringen Reinigungs- und Pflegeaufwand,
Antibakterielle Aktivität (E.coli - S.aureus - MRSA) ISO 22196  ≥ 99% Wachstumshemmend
Antivirale Aktivität ((Humanes Coronavirus 229E) ISO 21702: 99,7% nach 2 h; 99,9% nach 5 h

auf vollflächig gespachtelten Untergrund, vollflächig kleben gemäß DIN 18365 mit geeignetem Dispersionsklebstoff nach Herstellerangabe

einschließlich thermischer Verschweißung des Belages
mit belagskonformer Schweißschnur, Farbton dem Bodenbelag angepasst,
max. 0,5 m Schweißschnur pro m2 verlegter Fläche

Fabrikat:  Gerflor MipolanSimbioz
Farbton:  6002  Lipiza, gelb
Schweißschnur: Gerflor Mipolam Schweißschnur Ø 4 mm

Das ausgeschriebene Fabrikat und Farbton bei PCV / Kugelgarn sind aus Gründen des Corporate Designs und gleichartiger Verwendung in anderen Einrichtungen bindend vorgegeben.
Alternative auch gleichwertige Produkte sind nicht zugelassen.

Leitabrikat Klebstoff: Thomsit K150

Angeb. Fabrikat: '.............................'

Fehlt ein Eintrag, kommt das ausgeschriebene Erzeugnis
zum Einsatz. Gleichwertige Produkte sind zugelassen.
Der Nachweis der Gleichwertigkeit ist zu erbringen.

Abrechnung in m2 verlegter Fläche
Menge: 45,000 m2

**29.2.1.28 PVC-Wandbelag ohne Schaumrücken Farbton gelb auf Wandvorlagen bis 30 cm**
*** wie Position 29.2.1.27
Fachgerechtes Verlegen auf Wandvorlagen, Fensterbrettern, GK-Vorsatzschalen
Verlegebreite bis ca. 30 cm
Menge: 30,000 m

**29.2.1.29 PVC-Wandbelag ohne Schaumrücken Farbton gelb Reserve**
*** wie Position 29.2.1.27
als Reservematerial in Rollen
liefern und in UG verpackt und beschriftet einlagern
einschl. Schweißschnur passend zum Farbton
0,5 m pro m2 Reservematerial
Menge: 50,000 m2

**29.2.1.30 Anarbeiten des Belags an aufgehenden Bauteilen**
Passgenaues Anarbeiten des Belags an aufgehende Bauteile,
für die keine Sockelleisten vorgesehen sind
z. B. an Treppengeländer
Menge: 120,000 m

**29.2.1.31 Zulage Erschwernis Türschwellen**
Erschwerniszulage zu den Bodenbelägen für die Ausführung der Türschwellen als Teil der Hauptbelagsfläche ohne Fuge - die Türschwelle ist keine Einzelfläche, die in der Türleibung aufgefüllt wird, sondern ein Teil der Belagsbahn vom Raum zu dem sie bei geschlossener Tür gehört.
Menge: 50,000 St

**29.2.1.32 Anarbeiten des Belags an bereits eingebauten Türzargen**
*** Bedarfsposition mit GB
Passgenaues Anarbeiten des Belags an bereits eingebauten Türzargen
Gültig nur für die Bodenbeläge, die nach Montage der Türzargen verlegt werden!

Abrechnung pro Türzarge beidseitig
Menge: 25,000 St

**29.2.1.33 Nachträgliches Anarbeiten der Sockelleisten an Türzargen**
*** Bedarfsposition mit GB
Passgenaues Anarbeiten der Sockelleisten an nachträglich eingebauten Türzargen
Gültig nur für die Sockelleisten, die nach nachträglicher Montage der Türzargen verlegt werden!

Abrechnung pro Türzarge 4x Sockelleiste passgenau abschneiden und montieren
Menge: 25,000 St

**29.2.1.34 Anarbeiten an Bodeneinläufe mit Gefälle**
Anarbeiten der vorbeschribenen Bodenbeläge an Bodeneinläufe mit Gefälleca. 2%
Abmessungen Gefälleflächen ca. 130 cm x 130 cm,
einschl. dauerelastische Verfugung zum Bodenablauf
Menge: 3,000 St

**29.2.1.35 Zulage Gefälleausbildung 4x Gefälle-Kehlschnitt + therm. Verschweißung**
*** Bedarfsposition mit GB
Zulage zu der Vorposition für die Ausführung von
4x Gefälle-Kehlschnitt, einschl. thermischer Verschweißung
Abrechnung pro Bodenablauf
Menge: 3,000 St

*Hinweis: Sockelleisten*
Sockelleisten: Eiche massiv 60/16 mm, klar lackiert,
außer Sanitärräume, Treppenhäuser, Lager, Technikräume:
dort aus jeweiligem Bodenbelag Stellsockel ca. 60mm mit Silikonfuge

**29.2.1.36 Sockelleiste Eiche massiv 60/16 mm + Silikonfuge**
Sockelleiste, aus Eiche massiv, klar lackiert, matt,
liefern und montieren,
Querschnitt: rechteckig 60/16 mm, einseitig hinterschnitten,
Vorderkante leicht abgerundet,
Holzfeuchte: max. 9 +/ - 2 %,
Holz: ast- und splintfrei, gehobelt und geschliffen,
vorgebohrt mit Senkbohrungen,
einschließlich Ecken auf Gehrung,
Einzellängen verschieden,
Einbau bei Einzellängen bis 3,50 m ungestoßen,
befestigen mit geeigneten Dübeln und Senkkopfschrauben,
in gleichmäßigen Abständen von max. 70 cm,
Befestigungsgrund Stahlbeton, Mauerwerk und Gipskarton-Montagtrennwand bzw. Gipskarton-Vorsatzschale

einschl. Silikonfuge zum PVC-Belag
Menge: 455,000 m

**29.2.1.37 Sockelleiste 60 mm aus PVC-Bodenbelag + Silikonfuge**
Sockelleiste, als Stellsockel aus PVC-Bodenbelag,
Farbton passend zum jeweiligen Belag
liefern und montieren,
Höhe 60 mm,
Einzellängen verschieden,
Einbau bei Einzellängen bis 3,50 m ungestoßen,
Befestigungsgrund Stahlbeton, Mauerwerk und Gipskarton-Montagtrennwand bzw. Gipskarton-Vorsatzschale

einschl. Silikonfuge zum PVC-Belag
Menge: 180,000 m

**29.2.1.38 Sockelleiste 60 mm aus PVC-Bodenbelag + Silikonfuge Treppenstufen**
Sockelleiste, als Stellsockel aus PVC-Bodenbelag,
Farbton passend zum Treppenstufenbelag
liefern und montieren,
Höhe 60 mm, auf Tritt- und Setzstufen, an aufgehenen Wänden
einschließlich Ecken auf Gehrung,
Einzellängen verschieden,
Trittstufen 20-30 cm
Setzstufen 16-18 cm

Befestigungsgrund Stahlbeton, Mauerwerk und Gipskarton-Montagtrennwand bzw. Gipskarton-Vorsatzschale

einschl. Silikonfuge zum PVC-Treppenstufenbelag
1 St= Sockelleiste Trittstufe +Sockelleiste Setzstufe
Menge: 115,000 St

**29.2.1.39 Treppenkantenprofil Alu 40x25x2 mm R10**
Winkelprofil aus Aluminium eloxiert, einseitig versenkt gebohrt, mit Zierrillen als Treppenkanteprofil
liefern und nach Herstellervorschrift einbauen.
In verschiedenen Längen.
Profilbreite:  40,0 mm
Profilhöhe:  25,0 mm
Profilstärke:  2,0 mm
Rutschsicherheit: R 10 nach DIN 51130
Farbton:  Alu eloxiert silber Brandschutzklasse: A1 = nicht brennbar
Montage:  verschraubt auf fertigverlegten  Treppenbelag
Einzellängen:  1420-1460 mm

Leitfabrikat: Küberit 228 V

Angeb. Fabrikat: '.............................'

Fehlt ein Eintrag, kommt das ausgeschriebene Erzeugnis
zum Einsatz. Gleichwertige Produkte sind zugelassen.
Der Nachweis der Gleichwertigkeit ist zu erbringen.
Menge: 140,000 m

**29.2.1.40 Eckschutzprofile Aluminium 30/30/2 mm**
Eckschutzprofile für Aussenecken aus Aluminium
liefern und nach Herstellervorschrift sowie
nach Angabe an besonders gefährdeten
horizontalen und vertikalen Kanten einbauen, einschließlich anarbeiten der Beläge an Eckschutzschiene
Abmessung: 30/30/2 mm, in verschiedenen Längen.

Leitfabrikat: Schlüter-Winkel A

Angeb. Fabrikat: '.............................'

Fehlt ein Eintrag, kommt das ausgeschriebene Erzeugnis
zum Einsatz. Gleichwertige Produkte sind zugelassen.
Der Nachweis der Gleichwertigkeit ist zu erbringen.
Menge: 50,000 m

**29.2.1.41 Alu-Trennschienen, h=4,5 mm**
Alu-Trennschienen, als Material-Trennschienen,
liefern und auf Höhe einspachteln, einschließlich anarbeiten der Beläge an Trennschiene

Höhe: 4,5 mm in verschiedenen Längen.

Leitfabrikat: Schlüter-Schiene-AC Aluminium

Angeb. Fabrikat: '.............................'

Fehlt ein Eintrag, kommt das ausgeschriebene Erzeugnis
zum Einsatz. Gleichwertige Produkte sind zugelassen.
Der Nachweis der Gleichwertigkeit ist zu erbringen.
Menge: 30,000 m

**29.2.1.42 Alu-Dehnfugenprofil 2,5 mm**
*** Bedarfsposition mit GB
*** Bezugsbeschreibung
Dehnfugenprofil aus Aluminium mit EPDM-Einlage anthrazit oder schwarz zum Bewegungsausgleich, Schutz vor Rissbildung, Reduzierung von Tritt- & Körperschall
in verschiedenen Längen liefern und einbauen.

Höhe:  2,5 mm
Leitfabrikat: Profinox

Angeb. Fabrikat: '.............................'

Fehlt ein Eintrag, kommt das ausgeschriebene Erzeugnis
zum Einsatz. Gleichwertige Produkte sind zugelassen.
Der Nachweis der Gleichwertigkeit ist zu erbringen.
Menge: 20,000 m

**29.2.1.43 Alu-Dehnfugenprofil 4,5 mm**
*** Bedarfsposition mit GB
*** wie Position 29.2.1.42
Höhe:  4,5 mm
Menge: 20,000 m

**29.2.1.44 Dauerelastische Verfugung, Fugenbreite bis 5 mm**
*** Bezugsbeschreibung
Bewegungs- und Anschlussfugen zwischen Bodenbelag (PVC/Vynil) und angrenzenden Bauteilen mit anderen Ausdehnungskoeffizienten (z. B. Türzargen) sowie in sämtlichen lotrechten Raumecken u. an Dehnungsfugen ausfugen.
Verarbeitung nach Herstellervorschrift, Fugenbreite bis 5 mm.

Leitfabrikat: PCI--Silcoferm S
Farbe:  nach Wahl der Bauleitung
Angeb. Fabrikat: '.............................'

Fehlt ein Eintrag, kommt das ausgeschriebene Erzeugnis
zum Einsatz. Gleichwertige Produkte sind zugelassen.
Der Nachweis der Gleichwertigkeit ist zu erbringen.
Menge: 100,000 m

**29.2.1.45 Dauerelastische Verfugung, Fugenbreite bis 6-10 mm**
*** wie Position 29.2.1.44
Fugenbreite bis 6-10 mm
Menge: 50,000 m

**29.2.1.46 Dauerelastische Verfugung Treppen, Fugenbreite ca. 10 mm**
*** wie Position 29.2.1.44
Dauerelastische Verfugung an den Wandanschlüssen,
sowie an den Treppenan- und Austritten
einschl. Vorreinigung und Hinterfüllung der Fugen,
Fugenbreite ca. 10 mm

Leitfabrikat: PCI-Sicherheits-Dichtband
Farbe:  nach Wahl der Bauleitung
Angeb. Fabrikat: '.............................'

Fehlt ein Eintrag, kommt das ausgeschriebene Erzeugnis
zum Einsatz. Gleichwertige Produkte sind zugelassen.
Der Nachweis der Gleichwertigkeit ist zu erbringen.

Setzstufe zu Trittstufe
Menge: 100,000 m

**29.2.1.47 Ausschnitte für Rohrdurchgänge d bis 35 mm**
Ausschnitte für Installationen von Armaturen sowie Kalt- und Warmwasseranschlüssen
Menge: 90,000 St

**29.2.1.48 Ausschnitte für Rohrdurchgänge d bis 36-70 mm**
Ausschnitte für Elektro-Installationen
Menge: 25,000 St

**29.2.1.49 Abdeckung Wormser Wollfilz/Malervlies**
Wormser Wollfilz oder Malervlies als Oberflächenschutz liefern
rutschfest verlegen, abschließend entfernen und entsorgen.
Menge: 200,000 m2

**29.2.1.50 Abdeckung Tetra Pak**
Tetra Pak als Oberflächenschutz liefern, rutschfest verlegen, abschließend entfernen und entsorgen.
Menge: 1000,000 m2

#### 29.3 Oberbelagsarbeiten PVC/Textile Beläge Bauteil B Schule

##### 29.3.1 Oberbelagsarbeiten PVC

**29.3.1.1 Feuchtigkeitsmessung**
Feuchtigkeitsmessung nach dem CM-Verfahren,
Ausführung auf Anordnung des Bauleitung
Menge: 30,000 St

**29.3.1.2 Überstand Randdämmstreifen entfernen**
Abschneiden des Überstandes des Randdämmstreifens,
auch Tronsol-Platten (Stufen)
in allen Räumen, auch an Treppenstufen
und -Podesten aus PE-Schaum

einschl. fachgerechter Entsorgung
Menge: 1330,000 m

**29.3.1.3 Zementestrich anschleifen**
*** Bedarfsposition mit GB
Zementestrich anschleifen

frühestens 14 Tage nach Estrichverlegung
in einem Arbeitsgang mittels herkömmlicher Tellerschleifmaschine, Körnung 16,
einschl. Absaugen mit Industriestaubsauger
Menge: 300,000 m2

**29.3.1.4 Grundierung**
Vollflächiges Grundieren saugfähiger, mineralischer Untergründe mit Dispersionsgrundierung

Eigenschaften
- „Blauer Engel“ nach DE-UZ 113
- GISCODE D 1 / Lösemittelfrei
- EMICODE EC1 PLUS / sehr emissionsarm
- Verbrauch ca. 80-150 g / m²

Leitfabrikat:  UZIN PE 360 Plus

Angeb. Fabrikat: '.............................'

Fehlt ein Eintrag, kommt das ausgeschriebene Erzeugnis
zum Einsatz. Gleichwertige Produkte sind zugelassen.
Der Nachweis der Gleichwertigkeit ist zu erbringen.
Menge: 1450,000 m2

**29.3.1.5 Haftbrücke auftragen an Wänden**
Haftbrücke aus 1-komponentiger, modifizierter Acrylharz-Dispersion gem. Herstellervorschriften auf Wänden auftragen, Untergrund bestehend aus Beton/Putz/GK-Beplankung

Leitfabrikat: PCI Gisogrund

Angeb. Fabrikat: '.............................'

Fehlt ein Eintrag, kommt das ausgeschriebene Erzeugnis
zum Einsatz. Gleichwertige Produkte sind zugelassen.
Der Nachweis der Gleichwertigkeit ist zu erbringen.
Menge: 180,000 m2

**29.3.1.6 Vollflächiges Spachteln 1-3 mm**
*** Bezugsbeschreibung
Vollflächiges Spachteln,1-3 mm, vorhandener
Zementestrichböden mit rollstuhlfester
Ausgleichsmasse zur Aufnahme des textilen/PVC- Belags,
evtl. vorhandene Unebenheiten sind mit der
Spachtelmasse auszugleichen

einschl. maschinellem Überschleifen der gesamten
Fläche.

Leitfabrikat: UZIN NC 160

Angeb. Fabrikat: '.............................'

Fehlt ein Eintrag, kommt das ausgeschriebene Erzeugnis
zum Einsatz. Gleichwertige Produkte sind zugelassen.
Der Nachweis der Gleichwertigkeit ist zu erbringen.
Menge: 1450,000 m2

**29.3.1.7 Vollflächiges Spachteln 4-10 mm**
*** Bedarfsposition mit GB
*** wie Position 29.3.1.6
wie vor, jedoch

Spachtelungstärke bis 4-10 mm.

Ausführung nur nach Rücksprache Bauleitung.
Menge: 300,000 m2

**29.3.1.8 Ausgleich Untergrund Wände**
Aufbringen einer Ausgleichsschicht
auf baus. Putz / Mauerwerk / Stahlbeton
unter Verwendung von Zementmörtel  bzw. geeign. Spachtelmasse (d = 1-10 mm) zum Ausgleich von Unebenheiten des vorhandenen Untergrundes

Komplett einschl. aller erforderl. Maßnahmen.

Leitfabrikat: PCI Pericret

Angeb. Fabrikat: '.............................'

Fehlt ein Eintrag, kommt das ausgeschriebene Erzeugnis
zum Einsatz. Gleichwertige Produkte sind zugelassen.
Der Nachweis der Gleichwertigkeit ist zu erbringen.
Menge: 180,000 m2

**29.3.1.9 Vorarbeiten Treppenstufen l=ca. 1400-1420 mm**
Tritt- und Setzstufenflächen der Stb.-Fertigteiltreppen
sorgfältig und gründlich reinigen, anschließend.
vollflächiges Aufbringen einer Haftgrundschicht
Stufenfläche = ca. (17 + 29) x 140-142 cm
einsch. aller Nebenarbeiten

1 St= Trittstufe + Setzstufe
Podstflächen sind über die Flächenposition abzurechnen
Menge: 94,000 St

**29.3.1.10 Fehlstellen Treppenstufen ausbessern**
Fehlstellen auf Tritt- und Setzstufenflächen oder -kanten
(z.B. Einschlaglöcher, abgeprochene Kanten u.ä.,
Größe bis ca. 5x15x2 cm mit geeignetem Material verfüllen und plan schleifen.
Menge: 30,000 St

**29.3.1.11 Vollflächiges Spachteln 1-3 mm Treppenstufen l=ca. 1400-1420 mm**
*** wie Position 29.2.1.6
Vollflächiges Spachteln,1- 3 mm auf
Tritt- und Setzstufenflächen der Stb.-Fertigteiltreppen

1 St= Trittstufe + Setzstufe
Trittstufe b= 29 cm
Setzstufe h= 17 cm
l=ca. 1400-1420 mm
Podestflächen sind über die Flächenposition abzurechnen
Menge: 94,000 St

**29.3.1.12 Vollflächiges Spachteln 4-10 mm Treppenstufen l=ca. 1420-1460 mm**
*** Bedarfsposition mit GB
*** wie Position 29.3.1.11
wie vor, jedoch

Spachtelungstärke bis 4 - 10 mm.

1 St= Trittstufe + Setzstufe
Trittstufe b= 29 cm
Setzstufe h= 17 cm
l=ca. 1400-1420 mm
Podestflächen sind über die Flächenpositi
Menge: 47,000 St

**29.3.1.13 Flächenabdichtung unter PVC-Bodenbelägen**
*** Bezugsbeschreibung
Geprüfte alternative Abdichtung gemäß Merkblatt ZDB mit lösemittelfreier, 1komponentiger Kunstharzdispersion unverdünnt durch Rollen (Lammfellrolle) satt und oberflächendicht in zweimaligem Auftrag (rot/grau) auf
den gereinigten, ggfls. grundierten Untergrund aufbringen. Wartezeit zwischen den beiden Aufträgen mindestens
3 Stunden.

Ausführung nur im Breich von Bodeneinläufen(Gefällefläche),
sowie in Duschen. In Duschen ist die Abdichtung 15 cm an den Wänden hochzuführen.

Untergrund: Zementestrich

Verbrauch: ca. 1,4 - 1,6 kg/m²
Einbau in:  Bädern, WCs, Duschbädern

Leitfabrikat: PCI-LASTOGUM

Angeb. Fabrikat: '.............................'

Fehlt ein Eintrag, kommt das ausgeschriebene Erzeugnis
zum Einsatz. Gleichwertige Produkte sind zugelassen.
Der Nachweis der Gleichwertigkeit ist zu erbringen.
Menge: 30,000 m2

**29.3.1.14 Flächenabdichtung unter PVC-Wandbelägen**
*** wie Position 29.3.1.13
wie vor, jedoch für spritzwasserbeaufschlagte
Wandbereiche der Duschen

bestehend aus Beton/Putz/GK-Beplankung
Menge: 10,000 m2

**29.3.1.15 Rohrdurchgänge/Wand eindichten**
Rohrdurchgänge mit Dichtmanschette-Wand eindichten:
Dichtmanschette über die aus der Wand herausstehende Rohrmuffe stülpen und in die erste Auftragschicht der Wandabdichtung einlegen. Überstehende Geweberänder
mit der zweiten Schicht überdecken.

Leitfabrikat: PCI-Sicherheits-Dichtmanschette-Wand

Angeb. Fabrikat: '.............................'

Fehlt ein Eintrag, kommt das ausgeschriebene Erzeugnis
zum Einsatz. Gleichwertige Produkte sind zugelassen.
Der Nachweis der Gleichwertigkeit ist zu erbringen.
Menge: 250,000 St

**29.3.1.16 Bodeneinlauf eindichten**
bauseitige Bodeneinläufe
Fabrikat Aco Easy-Flow ca. 15x15 cm mit Dichtungsflansch Rostabdeckung aus V2A
gem. Detail D702 und Herstellervorschriften eindichten.
Menge: 15,000 St

**29.3.1.17 Dichtband**
Elastisches Sicherheitsdichtband in den Ecken und  im Anschlussbereich Wand/Boden  und in Wandecken der Duschen in frisch aufgetragene  Abdichtung der Vorpositionen einlegen.
Überlappungen/Stöße gem. Herstelleangaben ausführen. Eingelegtes Band mit frischer Abdichtungsmasse volldeckend überarbeiten.

Leitfabrikat: PCI-Sicherheits-Dichtband

Angeb. Fabrikat: '.............................'

Fehlt ein Eintrag, kommt das ausgeschriebene Erzeugnis
zum Einsatz. Gleichwertige Produkte sind zugelassen.
Der Nachweis der Gleichwertigkeit ist zu erbringen.
Menge: 10,000 m

*Hinweis: Bodenbelag Treppenhäuser und Treppenstufen/-podeste*
gemäß Übersichtspläne Bodenbeläge

**29.3.1.18 PVC-Bodenbelag mit Schaumrücken Farbton grau meliert**
*** Bezugsbeschreibung
Elastischer Bodenbelag aus PVC nach ISO 11638, heterogen mit Schaumträger.
Druckdessiniert, mit einer geprägten, transparenten, ungefüllten PVC-Nutzschicht.
Seine kompakte Zwischenschicht ist mit einem Glasvlies verstärkt.
Er verfügt über einen sehr hoch verdichteten Schaumrücken.
Bindemittelgehalt Typ I, es wird ein vollständig phthalatfreier Weichmacher eingesetzt,
Emissionsverhalten < 10 µg/m³ TVOC nach 28 Tagen gemäß EN 16000-6,
Besonders emissionsarmer Bodenbelag gemäß FloorScore®- und M1-Zertifizierung,
Frei von Schwermetallen und Formaldehyd,
REACH-konform laut Verordnung der Europäischen Union,
Vollständig recycelbar und hergestellt mit einem Anteil an Recyclingmaterial von bis zu 17 %.
Einstufung DIN EN ISO 10874 Klasse 34 (gewerblicher Bereich, sehr starke Beanspruchung) / Klasse 42 (industrieller Bereich, starke Beanspruchung)
antistatisch, Aufladungsspannung im Begehversuch DIN EN 1815 max. 2 kV,
Trittschallverbesserungsmaß DIN EN ISO 10140-319 dB,
geeignet für Stuhlrollen DIN EN 12529 Typ W,
Brandverhaltensklasse DIN EN 13501-1 Bfl-s1,
Bewertungsgruppe Rutschgefahr R10 ASR A1.5/1,2 / BGR 181
sehr gut beständig gegen Chemikalien ISO 26987,
geeignet für Warmwasserfußbodenheizung,
Wärmeleitfähigkeit ISO 104560,25 W/(mK)
Gesamtdicke ISO 24346  3,35 mm,
Dicke der Nutzschicht ISO 243400,65 mm
in Bahnen, Bahnenbreite  200 cm,
Flächengewicht ISO 23997  2.825 g/m²
Resteindruck ISO 24343-1  ≤ 0,20 mm (geforderter Wert), ca. 0,08 mm (durchschnittlich gemessener Wert)
Lichtechtheit EN 20 105 – B02≥ Stufe 6
mit werkseitiger Oberflächenvergütung Protecsol®2 für geringen Reinigungs- und Pflegeaufwand,
Antibakterielle Aktivität (E.coli - S.aureus - MRSA) ISO 22196  ≥ 99% Wachstumshemmend
Antivirale Aktivität (Humanes Coronavirus 229E) ISO 21702: 99,7% nach 2 h; 99,9% nach 5 h

auf vollflächig gespachtelten Untergrund (Zementestrich auf Fussbodenheizung), vollflächig kleben gemäß DIN 18365 mit geeignetem Dispersionsklebstoff nach Herstellerangabe

einschließlich thermischer Verschweißung des Belages
mit belagskonformer Schweißschnur, Farbton dem Bodenbelag angepasst,
max. 0,5 m Schweißschnur pro m2 verlegter Fläche

Fabrikat:  Gerflor Taralay Impression Acoustic
Farbton:  1057 Riverside, grau meliert
Schweißschnur: Gerflor Mipolam Schweißschnur Ø 4 mm

Das ausgeschriebene Fabrikat und Farbton bei PCV / Kugelgarn sind aus Gründen des Corporate Designs und gleichartiger Verwendung in anderen Einrichtungen bindend vorgegeben.
Alternative auch gleichwertige Produkte sind nicht zugelassen.

Leitabrikat Klebstoff:  Thomsit K150

Angeb. Fabrikat Klebstoff: '.............................'

Fehlt ein Eintrag, kommt das ausgeschriebene Erzeugnis
zum Einsatz. Gleichwertige Produkte sind zugelassen.
Der Nachweis der Gleichwertigkeit ist zu erbringen.

Abrechnung in m2 verlegter Fläche
Menge: 90,000 m2

**29.3.1.19 PVC-Bodenbelag mit Schaumrücken Farbton grau meliert, Treppenstufen, l=ca. 1400-1420 mm**
*** wie Position 29.3.1.18
Treppenstufenbelag für die Tritt- und die Setzstufe:
Trittstufe b= 29 cm
Setzstufe h= 17 cm
l=ca. 1400-1420 mm

Fabrikat:  Gerflor Taralay Impression Acoustic
Farbton:  1057 Riverside, grau meliert
Schweißschnur: Gerflor Mipolam Schweißschnur Ø 4 mm

Das ausgeschriebene Fabrikat und Farbton bei PCV / Kugelgarn sind aus Gründen des Corporate Designs und gleichartiger Verwendung in anderen Einrichtungen bindend vorgegeben.
Alternative auch gleichwertige Produkte sind nicht zugelassen.

Leitabrikat Klebstoff: Thomsit K150

Angeb. Fabrikat: '.............................'

Fehlt ein Eintrag, kommt das ausgeschriebene Erzeugnis
zum Einsatz. Gleichwertige Produkte sind zugelassen.
Der Nachweis der Gleichwertigkeit ist zu erbringen.

Abrechnung pro Treppenstufe

1 St= Trittstufe + Setzstufe
Treppenkantenprofil eigene Position
Menge: 94,000 St

**29.3.1.20 PVC-Bodenbelag mit Schaumrücken Farbton grau meliert Reserve**
*** wie Position 29.2.1.18
als Reservematerial in Rollen
liefern und in UG verpackt und beschriftet einlagern
einschl. Schweißschnur passend zum Farbton
0,5 m pro m2 Reservematerial
Menge: 100,000 m2

*Hinweis: Bodenbelag Sanitärräume*
gemäß Übersichtspläne Bodenbeläge

**29.3.1.21 PVC-Bodenbelag ohne Schaumrücken Farbton hellgrün gesprenkelt**
Elastischer Bodenbelag aus PVC nach ISO 10582, heterogen.
Mit einer matten, homogenen, farbigen, reinen PVC-Nutzschicht ohne Füllstoffe, in der sehr dicht gepresste, farbige Chips eingearbeitet sind. Sein kompakter Träger ist kalandriert, gepresst und mit einem Glasfasergitter verstärkt.
Bindemittelgehalt Typ I, es wird ein 100 % biologischer Weichmacher eingesetzt,
Emissionsverhalten < 10 µg/m³ TVOC nach 28 Tagen gemäß EN 16000-6,
Besonders emissionsarmer Bodenbelag gemäß FloorScore®- und M1-Zertifizierung,
Frei von Schwermetallen und Formaldehyd,
REACH-konform laut Verordnung der Europäischen Union,
Vollständig recycelbar und hergestellt mit 42 % Recyclinganteil, 19 % bio-basierten Rohstoffen (aus landwirtschaftlichen Pflanzenabfällen) und 56 % mineralischen Rohstoffen
Einstufung DIN EN ISO 10874 Klasse 34 (gewerblicher Bereich, sehr starke Beanspruchung) / Klasse 43 (industrieller Bereich, starke Beanspruchung)
antistatisch, Aufladungsspannung im Begehversuch DIN EN 1815 max. 2 kV,
Trittschallverbesserungsmaß DIN EN ISO 10140-38 dB,
geeignet für Stuhlrollen DIN EN 12529 Typ W,
Dekontaminierbarkeit ISO 8690, sehr gut,
Brandverhaltensklasse DIN EN 13501-1 Bfl-s1,
Bewertungsgruppe Rutschgefahr R10 ASR A1.5/1,2 / BGR 181
sehr gut beständig gegen Chemikalien ISO 26987,
geeignet für Warmwasserfußbodenheizung,
Wärmeleitfähigkeit ISO 104560,25 W/(mK)
Gesamtdicke ISO 24346  2,0 mm,
Dicke der Nutzschicht ISO 24340≥ 1 mm
in Bahnen, Bahnenbreite 200 cm,
Flächengewicht ISO 23997  2.580 - 2620 g/m²
Resteindruck ISO 24343-1  ca. 0,02 mm
Lichtechtheit EN 20 105 – B02≥ Stufe 6
mit werkseitiger Oberflächenvergütung Evercare™ für geringen Reinigungs- und Pflegeaufwand,
Antibakterielle Aktivität (E.coli - S.aureus - MRSA) ISO 22196  ≥ 99% Wachstumshemmend
Antivirale Aktivität ((Humanes Coronavirus 229E) ISO 21702: 99,7% nach 2 h; 99,9% nach 5 h

auf vollflächig gespachtelten Untergrund (Zementestrich auf Fussbodenheizung), vollflächig kleben gemäß DIN 18365 mit geeignetem Dispersionsklebstoff nach Herstellerangabe

einschließlich thermischer Verschweißung des Belages
mit belagskonformer Schweißschnur, Farbton dem Bodenbelag angepasst,
max. 0,5 m Schweißschnur pro m2 verlegter Fläche

Fabrikat:  Gerflor Premium Compact
Farbton:  4045  Indiana² Dalupiri, hellgrün gesprenkelt
Schweißschnur: Gerflor Mipolam Schweißschnur Ø 4 mm

Das ausgeschriebene Fabrikat und Farbton bei PCV / Kugelgarn sind aus Gründen des Corporate Designs und gleichartiger Verwendung in anderen Einrichtungen bindend vorgegeben.
Alternative auch gleichwertige Produkte sind nicht zugelassen.

Leitabrikat Klebstoff: Thomsit K150

Angeb. Fabrikat: '.............................'

Fehlt ein Eintrag, kommt das ausgeschriebene Erzeugnis
zum Einsatz. Gleichwertige Produkte sind zugelassen.
Der Nachweis der Gleichwertigkeit ist zu erbringen.

Abrechnung in m2 verlegter Fläche
Menge: 250,000 m2

**29.3.1.22 PVC-Bodenbelag mit Schaumrücken Farbton hellgrün gesprenkelt Reserve**
*** wie Position 29.2.1.21
als Reservematerial in Rollen
liefern und in UG verpackt und beschriftet einlagern
einschl. Schweißschnur passend zum Farbton
0,5 m pro m2 Reservematerial
Menge: 120,000 m2

*Hinweis: Wandbelag Sanitärräume*
gemäß Übersichtspläne Bodenbeläge

**29.3.1.23 PVC-Wandbelag ohne Schaumrücken Farbton gelb**
Wandbelag aus PVC, ohne Träger DIN EN ISO 10581, homogen, einschichtig,
Bindemittelgehalt Typ I, Phtalatfrei, Emissionsverhalten < 10 µg/m³ TVOC nach 28 Tagen gemäß EN 16000-6,
Besonders emissionsarmer Belag gemäß Indoor Air Comfort GOLD-, FloorScore®- und M1-Zertifizierung.
Hergestellt zu 83 % aus natürlichen und recycelten Materialien,
mit 100 % biologischem Weichmacher aus Sojaabfällen aus der Tierfütterung
Frei von Schwermetallen und Formaldehyd,
REACH-konform laut Verordnung der Europäischen Union,
Vollständig recycelbar und hergestellt mit bis zu 25 % Recyclinganteil,
Einstufung DIN EN ISO 10874 Klasse 34 (gewerblicher Bereich, sehr starke Beanspruchung) / Klasse 43 (industrieller Bereich, starke Beanspruchung)
antistatisch, Aufladungsspannung im Begehversuch DIN EN 1815 max. 2 kV,
Trittschallverbesserungsmaß DIN EN ISO 10140-35 dB,
geeignet für Stuhlrollen DIN EN 12529 Typ W,
Dekontaminierbarkeit ISO 8690, sehr gut,
Brandverhaltensklasse DIN EN 13501-1 Bfl-s1,
Bewertungsgruppe Rutschgefahr R 9 ASR A1.5/1,2 / BGR 181
sehr gut beständig gegen Chemikalien ISO 26987,
geeignet für Warmwasserfußbodenheizung,
Wärmeleitfähigkeit ISO 104560,25 W/(mK)
Wasserdicht gemäß EN 13553 Anhang A
Dicke ISO 24346  2,0 mm,
in Bahnen, Bahnenbreite  200 cm,
Flächengewicht ISO 23997  2.595 g/m²
Resteindruck ISO 24343-1  ca. 0,02 mm
mit monochromem, richtungsfreiem Design,
Lichtechtheit EN 20 105 – B02≥ Stufe 7
mit werkseitiger Oberflächenvergütung Evercare™ für geringen Reinigungs- und Pflegeaufwand,
Antibakterielle Aktivität (E.coli - S.aureus - MRSA) ISO 22196  ≥ 99% Wachstumshemmend
Antivirale Aktivität ((Humanes Coronavirus 229E) ISO 21702: 99,7% nach 2 h; 99,9% nach 5 h

auf vollflächig gespachtelten Untergrund, vollflächig kleben gemäß DIN 18365 mit geeignetem Dispersionsklebstoff nach Herstellerangabe

einschließlich thermischer Verschweißung des Belages
mit belagskonformer Schweißschnur, Farbton dem Bodenbelag angepasst,
max. 0,5 m Schweißschnur pro m2 verlegter Fläche

Fabrikat:  Gerflor MipolanSimbioz
Farbton:  6002  Lipiza, gelb
Schweißschnur: Gerflor Mipolam Schweißschnur Ø 4 mm

Das ausgeschriebene Fabrikat und Farbton bei PCV / Kugelgarn sind aus Gründen des Corporate Designs und gleichartiger Verwendung in anderen Einrichtungen bindend vorgegeben.
Alternative auch gleichwertige Produkte sind nicht zugelassen.

Leitabrikat Klebstoff: Thomsit K150

Angeb. Fabrikat: '.............................'

Fehlt ein Eintrag, kommt das ausgeschriebene Erzeugnis
zum Einsatz. Gleichwertige Produkte sind zugelassen.
Der Nachweis der Gleichwertigkeit ist zu erbringen.

Abrechnung in m2 verlegter Fläche
Menge: 180,000 m2

**29.3.1.24 PVC-Wandbelag ohne Schaumrücken Farbton gelb auf Wandvorlagen bis 30 cm**
*** wie Position 29.3.1.24
Fachgerechtes Verlegen auf Wandvorlagen, Fensterbrettern, GK-Vorsatzschalen
Verlegebreite bis ca. 30 cm
Menge: 90,000 m

**29.3.1.25 PVC-Wandbelag ohne Schaumrücken Farbton gelb Reserve**
*** wie Position 29.2.1.27
als Reservematerial in Rollen
liefern und in UG verpackt und beschriftet einlagern
einschl. Schweißschnur passend zum Farbton
0,5 m pro m2 Reservematerial
Menge: 50,000 m2

*Hinweis: Bodenbelag Werkraum, Nebenräume, teilw. Flure*
gemäß Übersichtspläne Bodenbeläge

**29.3.1.26 PVC-Bodenbelag ohne Schaumrücken Farbton grün gesprenkelt**
Elastischer Bodenbelag aus PVC nach ISO 10582, heterogen.
Mit einer matten, homogenen, farbigen, reinen PVC-Nutzschicht ohne Füllstoffe, in der sehr dicht gepresste, farbige Chips eingearbeitet sind. Sein kompakter Träger ist kalandriert, gepresst und mit einem Glasfasergitter verstärkt.
Bindemittelgehalt Typ I, es wird ein 100 % biologischer Weichmacher eingesetzt,
Emissionsverhalten < 10 µg/m³ TVOC nach 28 Tagen gemäß EN 16000-6,
Besonders emissionsarmer Bodenbelag gemäß FloorScore®- und M1-Zertifizierung,
Frei von Schwermetallen und Formaldehyd,
REACH-konform laut Verordnung der Europäischen Union,
Vollständig recycelbar und hergestellt mit 42 % Recyclinganteil, 19 % bio-basierten Rohstoffen (aus landwirtschaftlichen Pflanzenabfällen) und 56 % mineralischen Rohstoffen
Einstufung DIN EN ISO 10874 Klasse 34 (gewerblicher Bereich, sehr starke Beanspruchung) / Klasse 43 (industrieller Bereich, starke Beanspruchung)
antistatisch, Aufladungsspannung im Begehversuch DIN EN 1815 max. 2 kV,
Trittschallverbesserungsmaß DIN EN ISO 10140-38 dB,
geeignet für Stuhlrollen DIN EN 12529 Typ W,
Dekontaminierbarkeit ISO 8690, sehr gut,
Brandverhaltensklasse DIN EN 13501-1 Bfl-s1,
Bewertungsgruppe Rutschgefahr R10 ASR A1.5/1,2 / BGR 181
sehr gut beständig gegen Chemikalien ISO 26987,
geeignet für Warmwasserfußbodenheizung,
Wärmeleitfähigkeit ISO 104560,25 W/(mK)
Gesamtdicke ISO 24346  2,0 mm,
Dicke der Nutzschicht ISO 24340≥ 1 mm
in Bahnen, Bahnenbreite 200 cm,
Flächengewicht ISO 23997  2.580 - 2620 g/m²
Resteindruck ISO 24343-1  ca. 0,02 mm
Lichtechtheit EN 20 105 – B02≥ Stufe 6
mit werkseitiger Oberflächenvergütung Evercare™ für geringen Reinigungs- und Pflegeaufwand,
Antibakterielle Aktivität (E.coli - S.aureus - MRSA) ISO 22196  ≥ 99% Wachstumshemmend
Antivirale Aktivität ((Humanes Coronavirus 229E) ISO 21702: 99,7% nach 2 h; 99,9% nach 5 h

auf vollflächig gespachtelten Untergrund (Zementestrich auf Fussbodenheizung), vollflächig kleben gemäß DIN 18365 mit geeignetem Dispersionsklebstoff nach Herstellerangabe

einschließlich thermischer Verschweißung des Belages
mit belagskonformer Schweißschnur, Farbton dem Bodenbelag angepasst,
max. 0,5 m Schweißschnur pro m2 verlegter Fläche

Fabrikat:  Gerflor Premium Compact
Farbton:  7517 Indiana² Faroe, grün gesprenkelt
Schweißschnur: Gerflor Mipolam Schweißschnur Ø 4 mm

Das ausgeschriebene Fabrikat und Farbton bei PCV / Kugelgarn sind aus Gründen des Corporate Designs und gleichartiger Verwendung in anderen Einrichtungen bindend vorgegeben.
Alternative auch gleichwertige Produkte sind nicht zugelassen.

Leitabrikat Klebstoff: Thomsit K150

Angeb. Fabrikat: '.............................'

Fehlt ein Eintrag, kommt das ausgeschriebene Erzeugnis
zum Einsatz. Gleichwertige Produkte sind zugelassen.
Der Nachweis der Gleichwertigkeit ist zu erbringen.
Menge: 750,000 m2

**29.3.1.27 PVC-Bodenbelag ohne Schaumrücken Farbton grün gesprenkelt Reserve**
*** wie Position 29.2.1.23
als Reservematerial in Rollen
liefern und in UG verpackt und beschriftet einlagern
einschl. Schweißschnur passend zum Farbton
0,5 m pro m2 Reservematerial
Menge: 120,000 m2

*Hinweis: Bodenbelag UG Multifunktionsraum*
gemäß Übersichtspläne Bodenbeläge

**29.3.1.28 Vinyl-Sportbodenbelag in Bahnen Farbton holzfarbig**
*** Bezugsbeschreibung
Elastischer Vinyl-Sportbodenbelag nach EN 651,
mit CXP™HD Schaumträger und D-Max™ Oberflächenkomplex (kalandrierte Vinyl-Schichten, verstärkt mit  einem Glasfasernetz),
erfüllt die Anforderungen nach FloorScore und an die gesundheitliche Bewertung nach dem „AgBB-Schema“,
Emissionen flüchtiger, organischer Substanzen (VOC) von < 100 µg/m³ nach 28 Tagen gemäß EN 16000.
mit werkseitiger Triple Action PROTECSOL®-Oberflächenvergütung von ca. 25µ, UV-vernetzt/ gehärtet mit Dreifachwirkung, dadurch besonders pflegeleicht,
Frei von Schwermetallen,
REACH-konform laut Verordnung der Europäischen Union,
Vollständig recycelbar und hergestellt mit 82 % Recyclinganteil, mineralischen Rohstoffen und bio-basierten Rohstoffen (aus landwirtschaftlichen Pflanzenabfällen)
Einstufung DIN  EN ISO 10874  Klasse 34 (gewerblicher Bereich, sehr starke Beanspruchung) / Klasse 42 (industrieller Bereich, normale Beanspruchung)

Trittschallverbesserungsmaß  EN ISO 717-2  18 dB,  Brandverhaltensklasse DIN EN 13501-1  Cfl-s1,
Antibakterielle Aktivität (E. coli - S.aureus - MRSA) EN ISO 22196> 99 % wachstumshemmend,
Gesamtdicke, EN ISO 24346 6,2 mm,
in Bahnen, Bahnenbreite EN 24341150 cm,
Bahnenlänge EN 24341 bis 26,5 m produzierbar,
Bahnenlänge  21,50 m,
Flächengewicht EN ISO 239974.200 g/m²
Begehaufladung EN 1815  < 2 kV
Wärmeleitfähigkeit EN125240,25 W/(mk)
Druckfestigkeit EN 1516  ≤ 0,25 mm
Gleitreibungsbeiwert EN 13036-480-110
Gleitreibungsbeiwert DIN V 18032-20,4 – 0,6 µ
Ballrückprall EN 12235  ≥ 90 %
Vertikale Verformung EN 14809≤ 2 mm
Reibungsfestigkeit EN ISO 5470-1≤ 350 mg
Schlag- und Stoßfestigkeit EN 1517≥ 8 N/m
Kraftabbau EN 14808  25 - 35 % (P1)

Liefern und fachgerecht verlegen auf nach DIN 18365 vorbereiteten Untergrund (Zementestrich auf Fussbodenheizung),
mit geeignetem Dispersionsklebstoff nach Herstellerangabe

einschließlich thermischer Verschweißung des Belages
mit belagskonformer Schweißschnur, Farbton dem Bodenbelag angepasst,
max. 0,5 m Schweißschnur pro m2 verlegter Fläche

Fabrikat:  Gerflor Taraflex® Multi-Use 6.2'
Farbton:  6350  Light Cherry, holzfarbig
Schweißschnur: Gerflor Mipolam Schweißschnur Ø 5 mm

Das ausgeschriebene Fabrikat und Farbton bei PCV / Kugelgarn sind aus Gründen des Corporate Designs und gleichartiger Verwendung in anderen Einrichtungen bindend vorgegeben.
Alternative auch gleichwertige Produkte sind nicht zugelassen.

Leitabrikat Klebstoff: Wakol MS 550

Angeb. Fabrikat: '.............................'

Fehlt ein Eintrag, kommt das ausgeschriebene Erzeugnis
zum Einsatz. Gleichwertige Produkte sind zugelassen.
Der Nachweis der Gleichwertigkeit ist zu erbringen.

Abrechnung in m2 verlegter Fläche
Menge: 170,000 m2

**29.3.1.29 Vinyl-Sportbodenbelag in Bahnen Farbton holzfarbig Reserve**
*** wie Position 29.3.1.28
als Reservematerial in Rollen
liefern und in UG verpackt und beschriftet einlagern
einschl. Schweißschnur passend zum Farbton
0,5 m pro m2 Reservematerial
Menge: 62,000 m2

**29.3.1.30 Anarbeiten des Belags an aufgehenden Bauteilen**
Passgenaues Anarbeiten des Belags an aufgehende Bauteile, für die keine Sockelleisten vorgesehen sind
z. B. an Treppengeländer
Menge: 100,000 m

**29.3.1.31 Zulage Erschwernis Türschwellen**
Erschwerniszulage zu den Bodenbelägen für die Ausführung der Türschwellen als Teil der Hauptbelagsfläche ohne Fuge - die Türschwelle ist keine Einzelfläche, die in der Türleibung aufgefüllt wird, sondern ein Teil der Belagsbahn vom Raum zu dem sie bei geschlossener Tür gehört.
Menge: 140,000 St

**29.3.1.32 Anarbeiten des Belags an bereits eingebauten Türzargen**
*** Bedarfsposition mit GB
Passgenaues Anarbeiten des Belags an bereits eingebauten Türzargen
Gültig nur für die Bodenbeläge, die nach Montage der Türzargen verlegt werden!

Abrechnung pro Türzarge beidseitig
Menge: 70,000 St

**29.3.1.33 Nachträgliches Anarbeiten der Sockelleisten an Türzargen**
*** Bedarfsposition mit GB
Passgenaues Anarbeiten der Sockelleisten an nachträglich eingebauten Türzargen
Gültig nur für die Sockelleisten, die nach nachträglicher Montage der Türzargen verlegt werden!

Abrechnung pro Türzarge 4x Sockelleiste passgenau abschneiden und montieren
Menge: 70,000 St

**29.3.1.34 Anarbeiten an Bodeneinläufe mit Gefälle**
Anarbeiten der vorbeschribenen Bodenbeläge an Bodeneinläufe mit Gefälleca. 2%
Abmessungen Gefälleflächen ca. 130 cm x 130 cm,
einschl. dauerelastische Verfugung zum Bodenablauf
Menge: 15,000 St

**29.3.1.35 Zulage Gefälleausbildung 4x Gefälle-Kehlschnitt + therm. Verschweißung**
*** Bedarfsposition mit GB
Zulage zu der Vorposition für die Ausführung von
4x Gefälle-Kehlschnitt, einschl. thermischer Verschweißung
Abrechnung pro Bodenablauf
Menge: 15,000 St

*Hinweis: Sockelleisten*
Sockelleisten: Eiche massiv 60/16 mm, klar lackiert,
außer Sanitärräume, Treppenhäuser, Lager, Technikräume:
dort aus jeweiligen Bodenbelag Stellsockel ca. 60mm mit Silikonfuge

**29.3.1.36 Sockelleiste Eiche massiv 60/16 mm + Silikonfuge**
Sockelleiste, aus Eiche massiv, klar lackiert, matt,
liefern und montieren,
Querschnitt: rechteckig 60/16 mm, einseitig hinterschnitten,
Vorderkante leicht abgerundet,
Holzfeuchte: max. 9 +/ - 2 %,
Holz: ast- und splintfrei, gehobelt und geschliffen,
vorgebohrt mit Senkbohrungen,
einschließlich Ecken auf Gehrung,
Einzellängen verschieden,
Einbau bei Einzellängen bis 3,50 m ungestoßen,
befestigen mit geeigneten Dübeln und Senkkopfschrauben,
in gleichmäßigen Abständen von max. 70 cm,
Befestigungsgrund Stahlbeton, Mauerwerk und Gipskarton-Montagtrennwand bzw. Gipskarton-Vorsatzschale

einschl. Silikonfuge zum PVC-Belag
Menge: 515,000 m

**29.3.1.37 Sockelleiste 60 mm aus PVC-Bodenbelag + Silikonfuge**
Sockelleiste, als Stellsockel aus PVC-Bodenbelag,
Farbton passend zum jeweiligen Belag
liefern und montieren,
Höhe 60 mm,
Einzellängen verschieden,
Einbau bei Einzellängen bis 3,50 m ungestoßen,
Befestigungsgrund Stahlbeton, Mauerwerk und Gipskarton-Montagtrennwand bzw. Gipskarton-Vorsatzschale

einschl. Silikonfuge zum PVC-Belag
Menge: 560,000 m

**29.3.1.38 Sockelleiste 60 mm aus PVC-Bodenbelag + Silikonfuge Treppenstufen**
Sockelleiste, als Stellsockel aus PVC-Bodenbelag,
Farbton passend zum Treppenstufenbelag
liefern und montieren,
Höhe 60 mm, auf Tritt- und Setzstufen, an aufgehenen Wänden
einschließlich Ecken auf Gehrung,
Einzellängen verschieden,
Trittstufen 20-30 cm
Setzstufen 16-18 cm

Befestigungsgrund Stahlbeton, Mauerwerk und Gipskarton-Montagtrennwand bzw. Gipskarton-Vorsatzschale

einschl. Silikonfuge zum PVC-Treppenstufenbelag
1 St= Sockelleiste Trittstufe +Sockelleiste Setzstufe
Menge: 115,000 St

**29.3.1.39 Treppenkantenprofil Alu 40x25x2 mm R10**
Winkelprofil aus Aluminium eloxiert, einseitig versenkt gebohrt, mit Zierrillen als Treppenkanteprofil
liefern und nach Herstellervorschrift einbauen.
In verschiedenen Längen.
Profilbreite:  40,0 mm
Profilhöhe:  25,0 mm
Profilstärke:  2,0 mm
Rutschsicherheit: R 10 nach DIN 51130
Farbton:  Alu eloxiert silber Brandschutzklasse: A1 = nicht brennbar
Montage:  verschraubt auf fertigverlegten  Treppenbelag
Einzellängen:  1400-1450 mm

Leitfabrikat: Küberit 228 V

Angeb. Fabrikat: '.............................'

Fehlt ein Eintrag, kommt das ausgeschriebene Erzeugnis
zum Einsatz. Gleichwertige Produkte sind zugelassen.
Der Nachweis der Gleichwertigkeit ist zu erbringen.
Menge: 135,000 m

**29.3.1.40 Eckschutzprofile Aluminium 30/30/2 mm**
Eckschutzprofile für Aussenecken aus Aluminium
liefern und nach Herstellervorschrift sowie
nach Angabe an besonders gefährdeten
horizontalen und vertikalen Kanten einbauen, einschließlich anarbeiten der Beläge an Eckschutzschiene
Abmessung: 30/30/2 mm, in verschiedenen Längen.

Leitfabrikat: Schlüter-Winkel A

Angeb. Fabrikat: '.............................'

Fehlt ein Eintrag, kommt das ausgeschriebene Erzeugnis
zum Einsatz. Gleichwertige Produkte sind zugelassen.
Der Nachweis der Gleichwertigkeit ist zu erbringen.
Menge: 90,000 m

**29.3.1.41 Alu-Trennschienen, h=4,5 mm**
Alu-Trennschienen, als Material-Trennschienen,
liefern und auf Höhe einspachteln, einschließlich anarbeiten der Beläge an Trennschiene

Höhe: 4,5 mm in verschiedenen Längen.

Leitfabrikat: Schlüter-Schiene-AC Aluminium

Angeb. Fabrikat: '.............................'

Fehlt ein Eintrag, kommt das ausgeschriebene Erzeugnis
zum Einsatz. Gleichwertige Produkte sind zugelassen.
Der Nachweis der Gleichwertigkeit ist zu erbringen.
Menge: 100,000 m

**29.3.1.42 Alu-Dehnfugenprofil 2,5 mm**
*** Bedarfsposition mit GB
*** Bezugsbeschreibung
Dehnfugenprofil aus Aluminium mit EPDM-Einlage anthrazit oder schwarz zum Bewegungsausgleich, Schutz vor Rissbildung, Reduzierung von Tritt- & Körperschall
in verschiedenen Längen liefern und einbauen.

Höhe:  2,5 mm
Leitfabrikat: Profinox

Angeb. Fabrikat: '.............................'

Fehlt ein Eintrag, kommt das ausgeschriebene Erzeugnis
zum Einsatz. Gleichwertige Produkte sind zugelassen.
Der Nachweis der Gleichwertigkeit ist zu erbringen.
Menge: 100,000 m

**29.3.1.43 Alu-Dehnfugenprofil 4,5 mm**
*** Bedarfsposition mit GB
*** wie Position 29.3.1.42
Höhe:  4,5 mm
Menge: 50,000 m

**29.3.1.44 Alu-Dehnfugenprofil 6 mm**
*** Bedarfsposition mit GB
*** wie Position 29.3.1.42
Höhe:  6 mm
Menge: 50,000 m

**29.3.1.45 Dauerelastische Verfugung, Fugenbreite bis 5 mm**
*** Bezugsbeschreibung
Bewegungs- und Anschlussfugen zwischen Bodenbelag (PVC/Vynil) und angrenzenden Bauteilen mit anderen Ausdehnungskoeffizienten (z. B. Türzargen) sowie in sämtlichen lotrechten Raumecken u. an Dehnungsfugen ausfugen.
Verarbeitung nach Herstellervorschrift, Fugenbreite bis 5 mm.

Leitfabrikat: PCI--Silcoferm S
Farbe:  nach Wahl der Bauleitung
Angeb. Fabrikat: '.............................'

Fehlt ein Eintrag, kommt das ausgeschriebene Erzeugnis
zum Einsatz. Gleichwertige Produkte sind zugelassen.
Der Nachweis der Gleichwertigkeit ist zu erbringen.
Menge: 350,000 m

**29.3.1.46 Dauerelastische Verfugung, Fugenbreite bis 6-10 mm**
*** wie Position 29.3.1.45
Fugenbreite bis 6-10 mm
Menge: 200,000 m

**29.3.1.47 Dauerelastische Verfugung Treppen, Fugenbreite ca. 10 mm**
*** wie Position 29.3.1.45
Dauerelastische Verfugung an den Wandanschlüssen,
sowie an den Treppenan- und Austritten
einschl. Vorreinigung und Hinterfüllung der Fugen,
Fugenbreite ca. 10 mm

Leitfabrikat: PCI-Sicherheits-Dichtband
Farbe:  nach Wahl der Bauleitung
Angeb. Fabrikat: '.............................'

Fehlt ein Eintrag, kommt das ausgeschriebene Erzeugnis
zum Einsatz. Gleichwertige Produkte sind zugelassen.
Der Nachweis der Gleichwertigkeit ist zu erbringen.

Setzstufe zu Trittstufe
Menge: 200,000 m

**29.3.1.48 Ausschnitte für Rohrdurchgänge d bis 35 mm**
Ausschnitte für Installationen von Armaturen sowie Kalt- und Warmwasseranschlüssen
Menge: 170,000 St

**29.3.1.49 Ausschnitte für Rohrdurchgänge d bis 36-70 mm**
Ausschnitte für Elektro-Installationen
Menge: 100,000 St

**29.3.1.50 Abdeckung Wormser Wollfilz/Malervlies**
Wormser Wollfilz oder Malervlies als Oberflächenschutz liefern
rutschfest verlegen, abschließend entfernen und entsorgen.
Menge: 300,000 m2

**29.3.1.51 Abdeckung Tetra Pak**
Tetra Pak als Oberflächenschutz liefern, rutschfest verlegen, abschließend entfernen und entsorgen.
Menge: 1450,000 m2

##### 29.3.2 Textile Beläge

**29.3.2.52 Feuchtigkeitsmessung**
Feuchtigkeitsmessung nach dem CM-Verfahren,
Ausführung auf Anordnung des Bauleitung
Menge: 20,000 St

**29.3.2.53 Überstand Randdämmstreifen entfernen**
Abschneiden des Überstandes des Randdämmstreifens,
auch Tronsol-Platten (Stufen)
in allen Räumen, auch an Treppenstufen
und -Podesten aus PE-Schaum

einschl. fachgerechter Entsorgung
Menge: 960,000 m

**29.3.2.54 Zementestrich anschleifen**
*** Bedarfsposition mit GB
Zementestrich anschleifen

frühestens 14 Tage nach Estrichverlegung
in einem Arbeitsgang mittels herkömmlicher Tellerschleifmaschine, Körnung 16,
einschl. Absaugen mit Industriestaubsauger
Menge: 500,000 m2

**29.3.2.55 Grundierung**
Vollflächiges Grundieren saugfähiger, mineralischer Untergründe mit Dispersionsgrundierung

Eigenschaften
- „Blauer Engel“ nach DE-UZ 113
- GISCODE D 1 / Lösemittelfrei
- EMICODE EC1 PLUS / sehr emissionsarm
- Verbrauch ca. 80-150 g / m²

Leitfabrikat:  UZIN PE 360 Plus

Angeb. Fabrikat: '.............................'

Fehlt ein Eintrag, kommt das ausgeschriebene Erzeugnis
zum Einsatz. Gleichwertige Produkte sind zugelassen.
Der Nachweis der Gleichwertigkeit ist zu erbringen.
Menge: 1330,000 m2

**29.3.2.56 Vollflächiges Spachteln 1-3 mm**
*** Bezugsbeschreibung
Vollflächiges Spachteln, 1-3 mm, vorhandener
Anhydrit- oder Zementestrichböden mit rollstuhlfester
Ausgleichsmasse zur Aufnahme des textilen/PVC- Belags,
evtl. vorhandene Unebenheiten sind mit der
Spachtelmasse auszugleichen

einschl. maschinellem Überschleifen der gesamten
Fläche.

Leitfabrikat: UZIN NC 160

Angeb. Fabrikat: '.............................'

Fehlt ein Eintrag, kommt das ausgeschriebene Erzeugnis
zum Einsatz. Gleichwertige Produkte sind zugelassen.
Der Nachweis der Gleichwertigkeit ist zu erbringen.
Menge: 1330,000 m2

**29.3.2.57 Vollflächiges Spachteln 4-10 mm**
*** Bedarfsposition mit GB
*** wie Position 29.3.2.56
wie vor, jedoch

Spachtelungstärke bis 4 - 10 mm.

Ausführung nur nach Rücksprache Bauleitung.
Menge: 300,000 m2

*Hinweis: Bodenbelag Klassen- und Gruppenräume, Marktplätze*
gem. Übersichtspläne Bodenbeläge

**29.3.2.58 Textiler Bodenbelag Kugelgarn in Bahnen**
*** Bezugsbeschreibung
Textiler Bodenbelag in Bahnen, liefern und auf verlegereifen Untergrund (Zementestrich auf Fussbodenheizung) in fachgerechter Ausführung mit geeignetem Klebstoff vollflächig auf dem vorbereiteten Untergrund verkleben. Einschließlich aller Materialien und Nebenarbeiten.
Verarbitung und Stoßausführung nach Herrstellervorschriften

Eigenschaften Belag:

Belagsart:  Teppichboden,Kugelgarn
Beanspruchungsklasse: Klasse 33 gewerblich-stark
Nutzschicht:  100 % Polyamid mit 100 % ECONYL® regeneriertem Garn, bindemittelfrei, ohne Fluorcarbonverbindungen, völlig rapport- und richtungsfrei
Gesamtstärke: ca. 5,2 mm
Polrohdichte:  0,24 g/cm3
Rückenausstattung/Träger: latexiert/vollsynthetisch
Gesamtgewicht: ca.2000 g/m²
Brandverhalten: Cfl-s1, toxfreie Löschschicht
Trittschallminderung: ca. 20 dB
Stuhlrolleneignung: geeigent
Fußbodenheizung: geeignet
Wärmedurchlasswiderstand: ca. 0,08 m2 K/W
Komfortklasse: LC 2
Elektrostatisches Verhalten: antistatisch < 2.0 kV
Lieferform:  Rollen ca. 32 lfm
Breite:  200 cm

Fabrikat:  Fobromont Kugelgarn Reval® (antistatisch)
Farbton:  Kardamom 530

Das ausgeschriebene Fabrikat und Farbton bei PCV / Kugelgarn sind aus Gründen des Corporate Designs und gleichartiger Verwendung in anderen Einrichtungen bindend vorgegeben.
Alternative auch gleichwertige Produkte sind nicht zugelassen.

Eigenschaften Kleber:

- GISCODE D 1 / Lösemittelfrei
- EMICODE EC1 PLUS / Sehr emissionsarm
- DE-UZ 113 / Blauer Engel
- Allgemeine bauaufsichtliche Zulassung
- Stuhlrollengeeignet nach DIN EN 12529

Leitfabrikat: THOMSIT T 420

Angeb. Fabrikat: '.............................'

Fehlt ein Eintrag, kommt das ausgeschriebene Erzeugnis
zum Einsatz. Gleichwertige Produkte sind zugelassen.
Der Nachweis der Gleichwertigkeit ist zu erbringen.
Menge: 1330,000 m2

**29.3.2.59 Textiler Bodenbelag Kugelgarn in Bahnen Reserve**
*** wie Position 29.3.2.58
als Reservematerial in Rollen
liefern und in UG verpackt und beschriftet einlagern
einschl. Schweißschnur passend zum Farbton
0,5 m pro m2 Reservematerial
Menge: 192,000 m2

**29.3.2.60 Sockelleiste Eiche massiv 60/16 mm**
Sockelleiste, aus Eiche massiv, klar lackiert, matt,
liefern und montieren,
Querschnitt: rechteckig 60/16 mm, einseitig hinterschnitten,
Vorderkante leicht abgerundet,
Holzfeuchte: max. 9 +/ - 2 %,
Holz: ast- und splintfrei, gehobelt und geschliffen,
vorgebohrt mit Senkbohrungen, einschließlich Ecken auf Gehrung,
Einzellängen verschieden,
Einbau bei Einzellängen bis 3,50 m ungestoßen,
befestigen mit geeigneten Dübeln und Senkkopfschrauben, Messing, in gleichmäßigen Abständen von max. 70 cm,
Befestigungsgrund Stahlbeton, Mauerwerk und Gipskarton-Montagtrennwand bzw. Gipskarton-Vorsatzschale
Menge: 885,000 m

**29.3.2.61 Anarbeiten des Belags an aufgehenden Bauteilen**
Passgenaues Anarbeiten des Belags an aufgehende Bauteile, für die keine Sockelleisten vorgesehen sind
Menge: 30,000 m

**29.3.2.62 Zulage Erschwernis Türschwellen**
Erschwerniszulage zu den Bodenbelägen für die Ausführung der Türschwellen als Teil der Hauptbelagsfläche ohne Fuge - die Türschwelle ist keine Einzelfläche, die in der Türleibung aufgefüllt wird, sondern ein Teil der Belagsbahn vom Raum zu dem sie bei geschlossener Tür gehört.
Menge: 50,000 St

**29.3.2.63 Anarbeiten des Belags an bereits eingebauten Türzargen**
*** Bedarfsposition mit GB
Passgenaues Anarbeiten des Belags an bereits eingebauten Türzargen
Gültig nur für die Bodenbeläge, die nach Montage der Türzargen verlegt werden!

Abrechnung pro Türzarge beidseitig
Menge: 25,000 St

**29.3.2.64 Nachträgliches Anarbeiten der Sockelleisten an Türzargen**
*** Bedarfsposition mit GB
Passgenaues Anarbeiten der Sockelleisten an nachträglich eingebauten Türzargen
Gültig nur für die Sockelleisten, die nach nachträglicher Montage der Türzargen verlegt werden!

Abrechnung pro Türzarge 4x Sockelleiste passgenau abschneiden und montiren
Menge: 25,000 St

**29.3.2.65 Abdeckung Tetra Pak**
Tetra Pak als Oberflächenschutz liefern, rutschfest verlegen, abschließend entfernen und entsorgen.
Menge: 1330,000 m2

**29.3.2.66 Alu-Fugenprofil für Gebäudefugen Fugenbewegung 5 mm**
*** Bedarfsposition mit GB
Dehnfugenprofil aus Aluminium mit EPDM-Einlage schwarz
für den nachträglichen Einbau, mit spezielle Riefenstruktur, auch für Sporthallen geeignet, abriebfest, temperaturbeständig (-30°C bis +120°C), auswechselbar
in verschiedenen Längen liefern und einbauen.

Fugenbewegung: 5 (+3/-2) mm
erf. Fugenbreite: 20 mm
Profilbreite: 97 mm
Profildicke: 2 mm

Leitfabrikat: MIGUTEC FN 20

Angeb. Fabrikat: '.............................'

Fehlt ein Eintrag, kommt das ausgeschriebene Erzeugnis
zum Einsatz. Gleichwertige Produkte sind zugelassen.
Der Nachweis der Gleichwertigkeit ist zu erbringen.
Menge: 30,000 m

#### 29.4 Oberbelagsarbeiten PVC Bauteil E Villa

##### 29.4.1 Oberbelagsarbeiten PVC

**29.4.1.1 Feuchtigkeitsmessung**
Feuchtigkeitsmessung nach dem CM-Verfahren,
Ausführung auf Anordnung des Bauleitung
Menge: 20,000 St

**29.4.1.2 Überstand Randdämmstreifen entfernen**
Abschneiden des Überstandes des Randdämmstreifens,
auch Tronsol-Platten (Stufen)
in allen Räumen, auch an Treppenstufen
und -Podesten aus PE-Schaum

einschl. fachgerechter Entsorgung
Menge: 880,000 m

**29.4.1.3 Zementestrich anschleifen**
*** Bedarfsposition mit GB
Zementestrich anschleifen

frühestens 14 Tage nach Estrichverlegung
in einem Arbeitsgang mittels herkömmlicher Tellerschleifmaschine, Körnung 16,
einschl. Absaugen mit Industriestaubsauger
Menge: 295,000 m2

**29.4.1.4 Anhydritestrich anschleifen**
*** Bedarfsposition mit GB
Anhydritestrich anschleifen

frühestens 14 Tage nach Estrichverlegung
in einem Arbeitsgang mittels herkömmlicher Tellerschleifmaschine, Körnung 16,
einschl. Absaugen mit Industriestaubsauger
Menge: 580,000 m2

**29.4.1.5 Grundierung**
Vollflächiges Grundieren saugfähiger, mineralischer Untergründe mit Dispersionsgrundierung

Eigenschaften
- „Blauer Engel“ nach DE-UZ 113
- GISCODE D 1 / Lösemittelfrei
- EMICODE EC1 PLUS / sehr emissionsarm
- Verbrauch ca. 80-150 g / m²

Leitfabrikat:  UZIN PE 360 Plus

Angeb. Fabrikat: '.............................'

Fehlt ein Eintrag, kommt das ausgeschriebene Erzeugnis
zum Einsatz. Gleichwertige Produkte sind zugelassen.
Der Nachweis der Gleichwertigkeit ist zu erbringen.
Menge: 880,000 m2

**29.4.1.6 Haftbrücke auftragen an Wänden**
Haftbrücke aus 1-komponentiger, modifizierter Acrylharz-Dispersion gem. Herstellervorschriften auf Wänden auftragen, Untergrund bestehend aus Beton/Putz/GK-Beplankung

Leitfabrikat: PCI Gisogrund

Angeb. Fabrikat: '.............................'

Fehlt ein Eintrag, kommt das ausgeschriebene Erzeugnis
zum Einsatz. Gleichwertige Produkte sind zugelassen.
Der Nachweis der Gleichwertigkeit ist zu erbringen.
Menge: 95,000 m2

**29.4.1.7 Vollflächiges Spachteln 1-3 mm**
*** Bezugsbeschreibung
Vollflächiges Spachteln,1-3 mm, vorhandener
Zementestrichböden mit rollstuhlfester
Ausgleichsmasse zur Aufnahme des PVC- Belags,
evtl. vorhandene Unebenheiten sind mit der
Spachtelmasse auszugleichen

einschl. maschinellem Überschleifen der gesamten
Fläche.

Leitfabrikat: UZIN NC 160

Angeb. Fabrikat: '.............................'

Fehlt ein Eintrag, kommt das ausgeschriebene Erzeugnis
zum Einsatz. Gleichwertige Produkte sind zugelassen.
Der Nachweis der Gleichwertigkeit ist zu erbringen.
Menge: 880,000 m2

**29.4.1.8 Vollflächiges Spachteln 4-10 mm**
*** Bedarfsposition mit GB
*** wie Position 29.4.1.7
wie vor, jedoch

Spachtelungstärke bis 4-10 mm.

Ausführung nur nach Rücksprache Bauleitung.
Menge: 200,000 m2

**29.4.1.9 Ausgleich Untergrund Wände**
Aufbringen einer Ausgleichsschicht
auf baus. Putz / Mauerwerk / Stahlbeton
unter Verwendung von Zementmörtel  bzw. geeign. Spachtelmasse (d = 1-10 mm) zum Ausgleich von Unebenheiten des vorhandenen Untergrundes

Komplett einschl. aller erforderl. Maßnahmen.

Leitfabrikat: PCI Pericret

Angeb. Fabrikat: '.............................'

Fehlt ein Eintrag, kommt das ausgeschriebene Erzeugnis
zum Einsatz. Gleichwertige Produkte sind zugelassen.
Der Nachweis der Gleichwertigkeit ist zu erbringen.
Menge: 95,000 m2

**29.4.1.10 Vorarbeiten Treppenstufen l=ca. 1420-1460 mm**
Tritt- und Setzstufenflächen der Stb.-Fertigteiltreppen
sorgfältig und gründlich reinigen, anschließend.
vollflächiges Aufbringen einer Haftgrundschicht
Stufenfläche = ca. (17,2 + 28) x 142-146 cm
einsch. aller Nebenarbeiten

1 St= Trittstufe + Setzstufe
Podstflächen sind über die Flächenposition abzurechnen
Menge: 27,000 St

**29.4.1.11 Vorarbeiten Treppenstufen Bestand l=ca. 1050-1100 mm**
Tritt- und Setzstufenflächen der Stb.-Fertigteiltreppen
sorgfältig und gründlich reinigen, anschließend.
vollflächiges Aufbringen einer Haftgrundschicht auf Bestandsholzbelag
Stufenfläche = ca. (17,9 + 26,5) x 105-110 cm
einsch. aller Nebenarbeiten

1 St= Trittstufe + Setzstufe
Podstflächen sind über die Flächenposition abzurechnen
Menge: 48,000 St

**29.4.1.12 Fehlstellen Treppenstufen ausbessern**
Fehlstellen auf Tritt- und Setzstufenflächen oder -kanten
(z.B. Einschlaglöcher, abgeprochene Kanten u.ä.,
Größe bis ca. 5x15x2 cm mit geeignetem Material verfüllen und plan schleifen.
Menge: 20,000 St

**29.4.1.13 Vollflächiges Spachteln 1-3 mm Treppenstufen l=ca. 1420-1460 mm**
*** wie Position 29.4.1.7
Vollflächiges Spachteln,1- 3 mm auf
Tritt- und Setzstufenflächen der Stb.-Fertigteiltreppen

1 St= Trittstufe + Setzstufe
Trittstufe b= 28 cm
Setzstufe h= 17,2 cm
 l=ca. 1420-1460 mm
Podestflächen sind über die Flächenposition abzurechnen
Menge: 75,000 St

**29.4.1.14 Vollflächiges Spachteln 4-10 mm Treppenstufen l=ca. 1420-1460 mm**
*** Bedarfsposition mit GB
*** wie Position 29.4.1.13
wie vor, jedoch

Spachtelungstärke bis 4 - 10 mm.

1 St= Trittstufe + Setzstufe
Trittstufe b= 28 cm
Setzstufe h= 16,6 cm
 l=ca. 1420-1460 mm
Podestflächen sind über die Flächenposition abzurechnen
Menge: 27,000 St

**29.4.1.15 Flächenabdichtung unter PVC-Bodenbelägen**
*** Bezugsbeschreibung
Geprüfte alternative Abdichtung gemäß Merkblatt ZDB mit lösemittelfreier, 1komponentiger Kunstharzdispersion unverdünnt durch Rollen (Lammfellrolle) satt und oberflächendicht in zweimaligem Auftrag (rot/grau) auf
den gereinigten, ggfls. grundierten Untergrund aufbringen. Wartezeit zwischen den beiden Aufträgen mindestens
3 Stunden.

Ausführung nur im Breich von Bodeneinläufen(Gefällefläche),
sowie in Duschen. In Duschen ist die Abdichtung 15 cm an den Wänden hochzuführen.

Untergrund: Zementestrich

Verbrauch: ca. 1,4 - 1,6 kg/m²
Einbau in:  Bädern, WCs, Duschbädern

Leitfabrikat: PCI-LASTOGUM

Angeb. Fabrikat: '.............................'

Fehlt ein Eintrag, kommt das ausgeschriebene Erzeugnis
zum Einsatz. Gleichwertige Produkte sind zugelassen.
Der Nachweis der Gleichwertigkeit ist zu erbringen.
Menge: 20,000 m2

**29.4.1.16 Flächenabdichtung unter PVC-Wandbelägen**
*** wie Position 29.4.1.15
wie vor, jedoch für spritzwasserbeaufschlagte
Wandbereiche der Duschen

bestehend aus Beton/Putz/GK-Beplankung
Menge: 10,000 m2

**29.4.1.17 Rohrdurchgänge/Wand eindichten**
Rohrdurchgänge mit Dichtmanschette-Wand eindichten:
Dichtmanschette über die aus der Wand herausstehende Rohrmuffe stülpen und in die erste Auftragschicht der Wandabdichtung einlegen. Überstehende Geweberänder
mit der zweiten Schicht überdecken.

Ausführung in Duschen

Leitfabrikat: PCI-Sicherheits-Dichtmanschette-Wand

Angeb. Fabrikat: '.............................'

Fehlt ein Eintrag, kommt das ausgeschriebene Erzeugnis
zum Einsatz. Gleichwertige Produkte sind zugelassen.
Der Nachweis der Gleichwertigkeit ist zu erbringen.
Menge: 6,000 St

**29.4.1.18 Bodeneinlauf eindichten**
bauseitige Bodeneinläufe
Fabrikat Aco Easy-Flow ca. 15x15 cm mit Dichtungsflansch Rostabdeckung aus V2A
gem. Detail D702 und Herstellervorschriften eindichten.
Menge: 6,000 St

**29.4.1.19 Dichtband**
Elastisches Sicherheitsdichtband in den Ecken und  im Anschlussbereich Wand/Boden und in Wandecken der Duschen in frisch aufgetragene  Abdichtung der Vorpositionen einlegen.
Überlappungen/Stöße gem. Herstelleangaben ausführen. Eingelegtes Band mit frischer Abdichtungsmasse volldeckend überarbeiten.

Leitfabrikat: PCI-Sicherheits-Dichtband

Angeb. Fabrikat: '.............................'

Fehlt ein Eintrag, kommt das ausgeschriebene Erzeugnis
zum Einsatz. Gleichwertige Produkte sind zugelassen.
Der Nachweis der Gleichwertigkeit ist zu erbringen.
Menge: 10,000 m

*Hinweis: Bodenbelag Treppenhäuser und Treppenstufen/-podeste*
gemäß Übersichtspläne Bodenbeläge

**29.4.1.20 PVC-Bodenbelag mit Schaumrücken Farbton grau meliert**
*** Bezugsbeschreibung
Elastischer Bodenbelag aus PVC nach ISO 11638, heterogen mit Schaumträger.
Druckdessiniert, mit einer geprägten, transparenten, ungefüllten PVC-Nutzschicht.
Seine kompakte Zwischenschicht ist mit einem Glasvlies verstärkt.
Er verfügt über einen sehr hoch verdichteten Schaumrücken.
Bindemittelgehalt Typ I, es wird ein vollständig phthalatfreier Weichmacher eingesetzt,
Emissionsverhalten < 10 µg/m³ TVOC nach 28 Tagen gemäß EN 16000-6,
Besonders emissionsarmer Bodenbelag gemäß FloorScore®- und M1-Zertifizierung,
Frei von Schwermetallen und Formaldehyd,
REACH-konform laut Verordnung der Europäischen Union,
Vollständig recycelbar und hergestellt mit einem Anteil an Recyclingmaterial von bis zu 17 %.
Einstufung DIN EN ISO 10874 Klasse 34 (gewerblicher Bereich, sehr starke Beanspruchung) / Klasse 42 (industrieller Bereich, starke Beanspruchung)
antistatisch, Aufladungsspannung im Begehversuch DIN EN 1815 max. 2 kV,
Trittschallverbesserungsmaß DIN EN ISO 10140-319 dB,
geeignet für Stuhlrollen DIN EN 12529 Typ W,
Brandverhaltensklasse DIN EN 13501-1 Bfl-s1,
Bewertungsgruppe Rutschgefahr R10 ASR A1.5/1,2 / BGR 181
sehr gut beständig gegen Chemikalien ISO 26987,
geeignet für Warmwasserfußbodenheizung,
Wärmeleitfähigkeit ISO 104560,25 W/(mK)
Gesamtdicke ISO 24346  3,35 mm,
Dicke der Nutzschicht ISO 243400,65 mm
in Bahnen, Bahnenbreite  200 cm,
Flächengewicht ISO 23997  2.825 g/m²
Resteindruck ISO 24343-1  ≤ 0,20 mm (geforderter Wert), ca. 0,08 mm (durchschnittlich gemessener Wert)
Lichtechtheit EN 20 105 – B02≥ Stufe 6
mit werkseitiger Oberflächenvergütung Protecsol®2 für geringen Reinigungs- und Pflegeaufwand,
Antibakterielle Aktivität (E.coli - S.aureus - MRSA) ISO 22196  ≥ 99% Wachstumshemmend
Antivirale Aktivität (Humanes Coronavirus 229E) ISO 21702: 99,7% nach 2 h; 99,9% nach 5 h

auf vollflächig gespachtelten Untergrund (Zement-/Anhydritestrich auf Fussbodenheizung), vollflächig kleben gemäß DIN 18365 mit geeignetem Dispersionsklebstoff nach Herstellerangabe

einschließlich thermischer Verschweißung des Belages
mit belagskonformer Schweißschnur, Farbton dem Bodenbelag angepasst,
max. 0,5 m Schweißschnur pro m2 verlegter Fläche

Fabrikat:  Gerflor Taralay Impression Acoustic
Farbton:  1057 Riverside, grau meliert
Schweißschnur: Gerflor Mipolam Schweißschnur Ø 4 mm

Das ausgeschriebene Fabrikat und Farbton bei PCV / Kugelgarn sind aus Gründen des Corporate Designs und gleichartiger Verwendung in anderen Einrichtungen bindend vorgegeben.
Alternative auch gleichwertige Produkte sind nicht zugelassen.

Leitabrikat Klebstoff:  Thomsit K150

Angeb. Fabrikat Klebstoff: '.............................'

Fehlt ein Eintrag, kommt das ausgeschriebene Erzeugnis
zum Einsatz. Gleichwertige Produkte sind zugelassen.
Der Nachweis der Gleichwertigkeit ist zu erbringen.

Abrechnung in m2 verlegter Fläche
Menge: 100,000 m2

**29.4.1.21 PVC-Bodenbelag mit Schaumrücken Farbton grau meliert, Treppenstufen, l=ca. 1420-1460 mm**
*** wie Position 29.4.1.20
Treppenstufenbelag für die Tritt- und die Setzstufe:
Trittstufe b= 28 cm
Setzstufe h= 17,2 cm
l=ca. 1420-1460 mm

Fabrikat:  Gerflor Taralay Impression Acoustic
Farbton:  1057 Riverside, grau meliert
Schweißschnur: Gerflor Mipolam Schweißschnur Ø 4 mm

Das ausgeschriebene Fabrikat und Farbton bei PCV / Kugelgarn sind aus Gründen des Corporate Designs und gleichartiger Verwendung in anderen Einrichtungen bindend vorgegeben.
Alternative auch gleichwertige Produkte sind nicht zugelassen.

Leitabrikat Klebstoff: Thomsit K150

Angeb. Fabrikat: '.............................'

Fehlt ein Eintrag, kommt das ausgeschriebene Erzeugnis
zum Einsatz. Gleichwertige Produkte sind zugelassen.
Der Nachweis der Gleichwertigkeit ist zu erbringen.

Abrechnung pro Treppenstufe

1 St= Trittstufe + Setzstufe
Treppenkantenprofil eigene Position
Menge: 27,000 St

**29.4.1.22 PVC-Bodenbelag mit Schaumrücken Farbton grau meliert, Treppenstufen, l=ca. 1050-1100mm**
*** wie Position 29.4.1.20
Treppenstufenbelag für die Tritt- und die Setzstufe:
Trittstufe b= 26,5 cm
Setzstufe h= 17,9 cm
l=ca. 1050-1100 mm

Fabrikat:  Gerflor Taralay Impression Acoustic
Farbton:  1057 Riverside, grau meliert
Schweißschnur: Gerflor Mipolam Schweißschnur Ø 4 mm

Das ausgeschriebene Fabrikat und Farbton bei PCV / Kugelgarn sind aus Gründen des Corporate Designs und gleichartiger Verwendung in anderen Einrichtungen bindend vorgegeben.
Alternative auch gleichwertige Produkte sind nicht zugelassen.

Leitabrikat Klebstoff: Thomsit K150

Angeb. Fabrikat: '.............................'

Fehlt ein Eintrag, kommt das ausgeschriebene Erzeugnis
zum Einsatz. Gleichwertige Produkte sind zugelassen.
Der Nachweis der Gleichwertigkeit ist zu erbringen.

Abrechnung pro Treppenstufe

1 St= Trittstufe + Setzstufe
Treppenkantenprofil eigene Position
Menge: 48,000 St

**29.4.1.23 PVC-Bodenbelag mit Schaumrücken Farbton grau meliert Reserve**
*** wie Position 29.2.1.18
als Reservematerial in Rollen
liefern und in UG verpackt und beschriftet einlagern
einschl. Schweißschnur passend zum Farbton
0,5 m pro m2 Reservematerial
Menge: 50,000 m2

*Hinweis: Bodenbelag Gruppenräume, Flure, Büros*
gemäß Übersichtspläne Bodenbeläge

**29.4.1.24 PVC-Bodenbelag mit Schaumrücken Farbton orange**
*** Bezugsbeschreibung
Elastischer Bodenbelag aus PVC nach ISO 11638, heterogen mit Schaumträger.
Druckdessiniert, mit einer geprägten, transparenten, ungefüllten PVC-Nutzschicht.
Seine kompakte Zwischenschicht ist mit einem Glasvlies verstärkt.
Er verfügt über einen sehr hoch verdichteten Schaumrücken.
Bindemittelgehalt Typ I, es wird ein vollständig phthalatfreier Weichmacher eingesetzt,
Emissionsverhalten < 10 µg/m³ TVOC nach 28 Tagen gemäß EN 16000-6,
Besonders emissionsarmer Bodenbelag gemäß FloorScore®- und M1-Zertifizierung,
Frei von Schwermetallen und Formaldehyd,
REACH-konform laut Verordnung der Europäischen Union,
Vollständig recycelbar und hergestellt mit einem Anteil an Recyclingmaterial von bis zu 17 %.
Einstufung DIN EN ISO 10874 Klasse 34 (gewerblicher Bereich, sehr starke Beanspruchung) / Klasse 42 (industrieller Bereich, starke Beanspruchung)

antistatisch, Aufladungsspannung im Begehversuch DIN EN 1815 max. 2 kV,
Trittschallverbesserungsmaß DIN EN ISO 10140-319 dB,
geeignet für Stuhlrollen DIN EN 12529 Typ W,
Brandverhaltensklasse DIN EN 13501-1 Bfl-s1,
Bewertungsgruppe Rutschgefahr R10 ASR A1.5/1,2 / BGR 181
sehr gut beständig gegen Chemikalien ISO 26987,
geeignet für Warmwasserfußbodenheizung,
Wärmeleitfähigkeit ISO 104560,25 W/(mK)
Gesamtdicke ISO 24346  3,35 mm,
Dicke der Nutzschicht ISO 243400,65 mm
in Bahnen, Bahnenbreite  200 cm,
Flächengewicht ISO 23997  2.825 g/m²
Resteindruck ISO 24343-1  ≤ 0,20 mm (geforderter Wert), ca. 0,08 mm (durchschnittlich gemessener Wert)
Lichtechtheit EN 20 105 – B02≥ Stufe 6
mit werkseitiger Oberflächenvergütung Protecsol®2 für geringen Reinigungs- und Pflegeaufwand,
Antibakterielle Aktivität (E.coli - S.aureus - MRSA) ISO 22196  ≥ 99% Wachstumshemmend
Antivirale Aktivität (Humanes Coronavirus 229E) ISO 21702: 99,7% nach 2 h; 99,9% nach 5 h

auf vollflächig gespachtelten Untergrund (Zement-/Anhydritestrich auf Fussbodenheizung),, vollflächig kleben gemäß DIN 18365 mit geeignetem Dispersionsklebstoff nach Herstellerangabe

einschließlich thermischer Verschweißung des Belages
mit belagskonformer Schweißschnur, Farbton dem Bodenbelag angepasst,
max. 0,5 m Schweißschnur pro m2 verlegter Fläche

Fabrikat:  Gerflor Taralay Impression Acoustic
Farbton:  1091  Uni Matt Corail, orange
Schweißschnur: Gerflor Mipolam Schweißschnur Ø 4 mm

Das ausgeschriebene Fabrikat und Farbton bei PCV / Kugelgarn sind aus Gründen des Corporate Designs und gleichartiger Verwendung in anderen Einrichtungen bindend vorgegeben.
Alternative auch gleichwertige Produkte sind nicht zugelassen.

Leitabrikat Klebstoff: Thomsit K150

Angeb. Fabrikat: '.............................'

Fehlt ein Eintrag, kommt das ausgeschriebene Erzeugnis
zum Einsatz. Gleichwertige Produkte sind zugelassen.
Der Nachweis der Gleichwertigkeit ist zu erbringen.

Abrechnung in m2 verlegter Fläche
Menge: 580,000 m2

**29.4.1.25 PVC-Bodenbelag mit Schaumrücken Farbton orange Reserve**
*** wie Position 29.4.1.24
als Reservematerial in Rollen
liefern und in UG verpackt und beschriftet einlagern
einschl. Schweißschnur passend zum Farbton
0,5 m pro m2 Reservematerial
Menge: 50,000 m2

*Hinweis: Bodenbelag Sanitärräume*
gemäß Übersichtspläne Bodenbeläge

**29.4.1.26 PVC-Bodenbelag mit Schaumrücken Farbton gelb**
*** wie Position 29.4.1.24
Fabrikat:  Gerflor Taralay Impression Acoustic
Farbton:  0848  Uni Matt White, gelb
Schweißschnur: Gerflor Mipolam Schweißschnur Ø 4 mm

Das ausgeschriebene Fabrikat und Farbton bei PCV / Kugelgarn sind aus Gründen des Corporate Designs und gleichartiger Verwendung in anderen Einrichtungen bindend vorgegeben.
Alternative auch gleichwertige Produkte sind nicht zugelassen.

Leitabrikat Klebstoff: Thomsit K150

Angeb. Fabrikat: '.............................'

Fehlt ein Eintrag, kommt das ausgeschriebene Erzeugnis
zum Einsatz. Gleichwertige Produkte sind zugelassen.
Der Nachweis der Gleichwertigkeit ist zu erbringen.

Abrechnung in m2 verlegter Fläche
Menge: 92,000 m2

**29.4.1.27 PVC-Bodenbelag mit Schaumrücken Farbton gelb Reserve**
*** wie Position 29.4.1.26
als Reservematerial in Rollen
liefern und in UG verpackt und beschriftet einlagern
einschl. Schweißschnur passend zum Farbton
0,5 m pro m2 Reservematerial
Menge: 50,000 m2

*Hinweis: Wandbelag Sanitärräume*
gemäß Übersichtspläne Bodenbeläge

**29.4.1.28 PVC-Wandbelag ohne Schaumrücken Farbton orange gemustert**
*** Bezugsbeschreibung
Elastischer Wandbelag aus PVC nach ISO 10582, heterogen.
Druckdessiniert, mit einer geprägten, transparenten, ungefüllten PVC-Nutzschicht.
Sein kompakter Träger ist mit einem Glasvlies verstärkt.
Bindemittelgehalt Typ I, es wird ein vollständig phthalatfreier Weichmacher eingesetzt,
Emissionsverhalten < 10 µg/m³ TVOC nach 28 Tagen gemäß EN 16000-6,
Besonders emissionsarmer Belag gemäß FloorScore®- und M1-Zertifizierung,
Frei von Schwermetallen und Formaldehyd,
REACH-konform laut Verordnung der Europäischen Union,
Vollständig recycelbar und hergestellt mit einem Anteil an Recyclingmaterial von bis zu 14 %.
Einstufung DIN EN ISO 10874 Klasse 34 (gewerblicher Bereich, sehr starke Beanspruchung) / Klasse 43 (industrieller Bereich, starke Beanspruchung)
antistatisch, Aufladungsspannung im Begehversuch DIN EN 1815 max. 2 kV,
Trittschallverbesserungsmaß DIN EN ISO 10140-38 dB,
geeignet für Stuhlrollen DIN EN 12529 Typ W,
Dekontaminierbarkeit ISO 8690, sehr gut,
Brandverhaltensklasse DIN EN 13501-1 Bfl-s1,
Bewertungsgruppe Rutschgefahr R10 ASR A1.5/1,2 / BGR 181
sehr gut beständig gegen Chemikalien ISO 26987,
geeignet für Warmwasserfußbodenheizung,
Wärmeleitfähigkeit ISO 104560,25 W/(mK)
Gesamtdicke ISO 24346  2,0 mm,
Dicke der Nutzschicht ISO 243400,70 mm
in Bahnen, Bahnenbreite  200 cm,
Flächengewicht ISO 23997  2.635 g/m²
Resteindruck ISO 24343-1  ≤ 0,10 mm (geforderter Wert), ca. 0,03 mm (durchschnittlich gemessener Wert)
Lichtechtheit EN 20 105 – B02≥ Stufe 6
mit werkseitiger Oberflächenvergütung Protecsol®2 für geringen Reinigungs- und Pflegeaufwand,
Antibakterielle Aktivität (E.coli - S.aureus - MRSA) ISO 22196  ≥ 99% Wachstumshemmend
Antivirale Aktivität (Humanes Coronavirus 229E) ISO 21702: 99,7% nach 2 h; 99,9% nach 5 h

auf vollflächig gespachtelten Untergrund, vollflächig kleben gemäß DIN 18365 mit geeignetem Dispersionsklebstoff nach Herstellerangabe

einschließlich thermischer Verschweißung des Belages
mit belagskonformer Schweißschnur, Farbton dem Bodenbelag angepasst,
max. 0,5 m Schweißschnur pro m2 verlegter Fläche

Fabrikat:  Gerflor Taralay Impression Compact
Farbton:  1027 Kubes Corail, orange gemustert
Schweißschnur: Gerflor Mipolam Schweißschnur Ø 4 mm

Das ausgeschriebene Fabrikat und Farbton bei PCV / Kugelgarn sind aus Gründen des Corporate Designs und gleichartiger Verwendung in anderen Einrichtungen bindend vorgegeben.
Alternative auch gleichwertige Produkte sind nicht zugelassen.

Leitabrikat Klebstoff: Thomsit K150

Angeb. Fabrikat: '.............................'

Fehlt ein Eintrag, kommt das ausgeschriebene Erzeugnis
zum Einsatz. Gleichwertige Produkte sind zugelassen.
Der Nachweis der Gleichwertigkeit ist zu erbringen.

Abrechnung in m2 verlegter Fläche
Menge: 80,000 m2

**29.4.1.29 PVC-Wandbelag ohne Schaumrücken Farbton orange gemustert auf Wandvorlagen bis 30 cm**
*** wie Position 29.4.1.28
Fachgerechtes Verlegen auf Wandvorlagen, Fensterbrettern, GK-Vorsatzschalen
Verlegebreite bis ca. 30 cm
Menge: 35,000 m

**29.4.1.30 PVC-Wandbelag ohne Schaumrücken Farbton orange gemustert Reserve**
*** wie Position 29.4.1.28
als Reservematerial in Rollen
liefern und in UG verpackt und beschriftet einlagern
einschl. Schweißschnur passend zum Farbton
0,5 m pro m2 Reservematerial
Menge: 50,000 m2

*Hinweis: Bodenbelag UG Multifunktionsraum*
gemäß Übersichtspläne Bodenbeläge

**29.4.1.31 Vinyl-Sportbodenbelag in Bahnen Farbton holzfarbig**
Elastischer Vinyl-Sportbodenbelag nach EN 651,
mit CXP™HD Schaumträger und D-Max™ Oberflächenkomplex (kalandrierte Vinyl-Schichten, verstärkt mit  einem Glasfasernetz),
erfüllt die Anforderungen nach FloorScore und an die gesundheitliche Bewertung nach dem „AgBB-Schema“,
Emissionen flüchtiger, organischer Substanzen (VOC) von < 100 µg/m³ nach 28 Tagen gemäß EN 16000.
mit werkseitiger Triple Action PROTECSOL®-Oberflächenvergütung von ca. 25µ, UV-vernetzt/ gehärtet mit Dreifachwirkung, dadurch besonders pflegeleicht,
Frei von Schwermetallen,
REACH-konform laut Verordnung der Europäischen Union,
Vollständig recycelbar und hergestellt mit 82 % Recyclinganteil, mineralischen Rohstoffen und bio-basierten Rohstoffen (aus landwirtschaftlichen Pflanzenabfällen)
Einstufung DIN  EN ISO 10874  Klasse 34 (gewerblicher Bereich, sehr starke Beanspruchung) / Klasse 42 (industrieller Bereich, normale Beanspruchung)

Trittschallverbesserungsmaß  EN ISO 717-2  18 dB,  Brandverhaltensklasse DIN EN 13501-1  Cfl-s1,
Antibakterielle Aktivität (E. coli - S.aureus - MRSA) EN ISO 22196> 99 % wachstumshemmend,
Gesamtdicke, EN ISO 24346 6,2 mm,
in Bahnen, Bahnenbreite EN 24341150 cm,
Bahnenlänge EN 24341 bis 26,5 m produzierbar,
Bahnenlänge  21,50 m,
Flächengewicht EN ISO 239974.200 g/m²
Begehaufladung EN 1815  < 2 kV
Wärmeleitfähigkeit EN125240,25 W/(mk)
Druckfestigkeit EN 1516  ≤ 0,25 mm
Gleitreibungsbeiwert EN 13036-480-110
Gleitreibungsbeiwert DIN V 18032-20,4 – 0,6 µ
Ballrückprall EN 12235  ≥ 90 %
Vertikale Verformung EN 14809≤ 2 mm
Reibungsfestigkeit EN ISO 5470-1≤ 350 mg
Schlag- und Stoßfestigkeit EN 1517≥ 8 N/m
Kraftabbau EN 14808  25 - 35 % (P1)

Liefern und fachgerecht verlegen auf nach DIN 18365 vorbereiteten Untergrund (Zement-/Anhydritestrich auf Fussbodenheizung),
mit geeignetem Dispersionsklebstoff nach Herstellerangabe

einschließlich thermischer Verschweißung des Belages
mit belagskonformer Schweißschnur, Farbton dem Bodenbelag angepasst,
max. 0,5 m Schweißschnur pro m2 verlegter Fläche

Fabrikat:  Gerflor Taraflex® Multi-Use 6.2'
Farbton:  6350  Light Cherry, holzfarbig
Schweißschnur: Gerflor Mipolam Schweißschnur Ø 5 mm

Das ausgeschriebene Fabrikat und Farbton bei PCV / Kugelgarn sind aus Gründen des Corporate Designs und gleichartiger Verwendung in anderen Einrichtungen bindend vorgegeben.
Alternative auch gleichwertige Produkte sind nicht zugelassen.

Leitabrikat Klebstoff: Wakol MS 550

Angeb. Fabrikat: '.............................'

Fehlt ein Eintrag, kommt das ausgeschriebene Erzeugnis
zum Einsatz. Gleichwertige Produkte sind zugelassen.
Der Nachweis der Gleichwertigkeit ist zu erbringen.

Abrechnung in m2 verlegter Fläche
Menge: 132,000 m2

**29.4.1.32 Vinyl-Sportbodenbelag in Bahnen Farbton holzfarbig Reserve**
*** wie Position 29.3.1.28
als Reservematerial in Rollen
liefern und in UG verpackt und beschriftet einlagern
einschl. Schweißschnur passend zum Farbton
0,5 m pro m2 Reservematerial
Menge: 31,000 m2

**29.4.1.33 Anarbeiten des Belags an aufgehenden Bauteilen**
Passgenaues Anarbeiten des Belags an aufgehende Bauteile, für die keine Sockelleisten vorgesehen sind
z. B. an Treppengeländer
Menge: 55,000 m

**29.4.1.34 Zulage Erschwernis Türschwellen**
Erschwerniszulage zu den Bodenbelägen für die Ausführung der Türschwellen als Teil der Hauptbelagsfläche ohne Fuge - die Türschwelle ist keine Einzelfläche, die in der Türleibung aufgefüllt wird, sondern ein Teil der Belagsbahn vom Raum zu dem sie bei geschlossener Tür gehört.
Menge: 56,000 St

**29.4.1.35 Anarbeiten des Belags an bereits eingebauten Türzargen**
*** Bedarfsposition mit GB
Passgenaues Anarbeiten des Belags an bereits eingebauten Türzargen
Gültig nur für die Bodenbeläge, die nach Montage der Türzargen verlegt werden!

Abrechnung pro Türzarge beidseitig
Menge: 28,000 St

**29.4.1.36 Nachträgliches Anarbeiten der Sockelleisten an Türzargen**
*** Bedarfsposition mit GB
Passgenaues Anarbeiten der Sockelleisten an nachträglich eingebauten Türzargen
Gültig nur für die Sockelleisten, die nach nachträglicher Montage der Türzargen verlegt werden!

Abrechnung pro Türzarge 4x Sockelleiste passgenau abschneiden und montieren
Menge: 28,000 St

**29.4.1.37 Anarbeiten an Bodeneinläufe mit Gefälle**
Anarbeiten der vorbeschribenen Bodenbeläge an Bodeneinläufe mit Gefälleca. 2%
Abmessungen Gefälleflächen ca. 130 cm x 130 cm,
einschl. dauerelastische Verfugung zum Bodenablauf
Menge: 6,000 St

**29.4.1.38 Zulage Gefälleausbildung 4x Gefälle-Kehlschnitt + therm. Verschweißung**
Zulage zu der Vorposition für die Ausführung von
4x Gefälle-Kehlschnitt, einschl. thermischer Verschweißung
Abrechnung pro Bodenablauf
Menge: 6,000 St

*Hinweis: Sockelleisten*
Sockelleisten: Eiche massiv 60/16 mm, klar lackiert,
außer Sanitärräume, Treppenhäuser, Lager, Technikräume:
dort aus jeweiligen Bodenbelag Stellsockel ca. 60mm mit Silikonfuge

**29.4.1.39 Sockelleiste Eiche massiv 60/16 mm + Silikonfuge**
Sockelleiste, aus Eiche massiv, klar lackiert, matt,
liefern und montieren,
Querschnitt: rechteckig 60/16 mm, einseitig hinterschnitten,
Vorderkante leicht abgerundet,
Holzfeuchte: max. 9 +/ - 2 %,
Holz: ast- und splintfrei, gehobelt und geschliffen,
vorgebohrt mit Senkbohrungen,
einschließlich Ecken auf Gehrung,
Einzellängen verschieden,
Einbau bei Einzellängen bis 3,50 m ungestoßen,
befestigen mit geeigneten Dübeln und Senkkopfschrauben,
in gleichmäßigen Abständen von max. 70 cm,
Befestigungsgrund Stahlbeton, Mauerwerk und Gipskarton-Montagtrennwand bzw. Gipskarton-Vorsatzschale

einschl. Silikonfuge zum PVC-Belag
Menge: 475,000 m

**29.4.1.40 Sockelleiste 60 mm aus PVC-Bodenbelag + Silikonfuge**
Sockelleiste, als Stellsockel aus PVC-Bodenbelag,
Farbton passend zum jeweiligen Belag
liefern und montieren,
Höhe 60 mm,
Einzellängen verschieden,
Einbau bei Einzellängen bis 3,50 m ungestoßen,
Befestigungsgrund Stahlbeton, Mauerwerk und Gipskarton-Montagtrennwand bzw. Gipskarton-Vorsatzschale

einschl. Silikonfuge zum PVC-Belag
Menge: 275,000 m

**29.4.1.41 Sockelleiste 60 mm aus PVC-Bodenbelag + Silikonfuge Treppenstufen**
Sockelleiste, als Stellsockel aus PVC-Bodenbelag,
Farbton passend zum Treppenstufenbelag
liefern und montieren,
Höhe 60 mm, auf Tritt- und Setzstufen, an aufgehenen Wänden
einschließlich Ecken auf Gehrung,
Einzellängen verschieden,
Trittstufen 20-30 cm
Setzstufen 16-18 cm

Befestigungsgrund Stahlbeton, Mauerwerk und Gipskarton-Montagtrennwand bzw. Gipskarton-Vorsatzschale

einschl. Silikonfuge zum PVC-Treppenstufenbelag
1 St= Sockelleiste Trittstufe +Sockelleiste Setzstufe
Menge: 75,000 St

**29.4.1.42 Treppenkantenprofil Alu 40x25x2 mm R10**
Winkelprofil aus Aluminium eloxiert, einseitig versenkt gebohrt, mit Zierrillen als Treppenkanteprofil
liefern und nach Herstellervorschrift einbauen.
In verschiedenen Längen.
Profilbreite:  40,0 mm
Profilhöhe:  25,0 mm
Profilstärke:  2,0 mm
Rutschsicherheit: R 10 nach DIN 51130
Farbton:  Alu eloxiert silber Brandschutzklasse: A1 = nicht brennbar
Montage:  verschraubt auf fertigverlegten  Treppenbelag
Einzellängen:  1400-1450 mm

Leitfabrikat: Küberit 228 V

Angeb. Fabrikat: '.............................'

Fehlt ein Eintrag, kommt das ausgeschriebene Erzeugnis
zum Einsatz. Gleichwertige Produkte sind zugelassen.
Der Nachweis der Gleichwertigkeit ist zu erbringen.
Menge: 75,000 m

**29.4.1.43 Eckschutzprofile Aluminium 30/30/2 mm**
Eckschutzprofile für Aussenecken aus Aluminium
liefern und nach Herstellervorschrift sowie
nach Angabe an besonders gefährdeten
horizontalen und vertikalen Kanten einbauen, einschließlich anarbeiten der Beläge an Eckschutzschiene
Abmessung: 30/30/2 mm, in verschiedenen Längen.

Leitfabrikat: Schlüter-Winkel A

Angeb. Fabrikat: '.............................'

Fehlt ein Eintrag, kommt das ausgeschriebene Erzeugnis
zum Einsatz. Gleichwertige Produkte sind zugelassen.
Der Nachweis der Gleichwertigkeit ist zu erbringen.
Menge: 50,000 m

**29.4.1.44 Alu-Trennschienen, h=4,5 mm**
Alu-Trennschienen, als Material-Trennschienen,
liefern und auf Höhe einspachteln, einschließlich anarbeiten der Beläge an Trennschiene

Höhe: 4,5 mm in verschiedenen Längen.

Leitfabrikat: Schlüter-Schiene-AC Aluminium

Angeb. Fabrikat: '.............................'

Fehlt ein Eintrag, kommt das ausgeschriebene Erzeugnis
zum Einsatz. Gleichwertige Produkte sind zugelassen.
Der Nachweis der Gleichwertigkeit ist zu erbringen.
Menge: 30,000 m

**29.4.1.45 Alu-Dehnfugenprofil 2,5 mm**
*** Bedarfsposition mit GB
*** Bezugsbeschreibung
Dehnfugenprofil aus Aluminium mit EPDM-Einlage anthrazit oder schwarz zum Bewegungsausgleich, Schutz vor Rissbildung, Reduzierung von Tritt- & Körperschall
in verschiedenen Längen liefern und einbauen.

Höhe:  2,5 mm
Leitfabrikat: Profinox

Angeb. Fabrikat: '.............................'

Fehlt ein Eintrag, kommt das ausgeschriebene Erzeugnis
zum Einsatz. Gleichwertige Produkte sind zugelassen.
Der Nachweis der Gleichwertigkeit ist zu erbringen.
Menge: 20,000 m

**29.4.1.46 Alu-Dehnfugenprofil 4,5 mm**
*** Bedarfsposition mit GB
*** wie Position 29.4.1.45
Höhe:  4,5 mm
Menge: 20,000 m

**29.4.1.47 Alu-Dehnfugenprofil 6 mm**
*** Bedarfsposition mit GB
*** wie Position 29.4.1.45
Höhe:  6 mm
Menge: 20,000 m

**29.4.1.48 Dauerelastische Verfugung, Fugenbreite bis 5 mm**
*** Bezugsbeschreibung
Bewegungs- und Anschlussfugen zwischen Bodenbelag (PVC/Vynil) und angrenzenden Bauteilen mit anderen Ausdehnungskoeffizienten (z. B. Türzargen) sowie in sämtlichen lotrechten Raumecken u. an Dehnungsfugen ausfugen.
Verarbeitung nach Herstellervorschrift, Fugenbreite bis 5 mm.

Leitfabrikat: PCI--Silcoferm S
Farbe:  nach Wahl der Bauleitung
Angeb. Fabrikat: '.............................'

Fehlt ein Eintrag, kommt das ausgeschriebene Erzeugnis
zum Einsatz. Gleichwertige Produkte sind zugelassen.
Der Nachweis der Gleichwertigkeit ist zu erbringen.
Menge: 100,000 m

**29.4.1.49 Dauerelastische Verfugung, Fugenbreite bis 6-10 mm**
*** wie Position 29.4.1.48
Fugenbreite bis 6-10 mm
Menge: 50,000 m

**29.4.1.50 Dauerelastische Verfugung Treppen, Fugenbreite ca. 10 mm**
*** wie Position 29.4.1.48
Dauerelastische Verfugung an den Wandanschlüssen,
sowie an den Treppenan- und Austritten
einschl. Vorreinigung und Hinterfüllung der Fugen,
Fugenbreite ca. 10 mm

Leitfabrikat: PCI-Sicherheits-Dichtband
Farbe:  nach Wahl der Bauleitung
Angeb. Fabrikat: '.............................'

Fehlt ein Eintrag, kommt das ausgeschriebene Erzeugnis
zum Einsatz. Gleichwertige Produkte sind zugelassen.
Der Nachweis der Gleichwertigkeit ist zu erbringen.

Setzstufe zu Trittstufe
Menge: 100,000 m

**29.4.1.51 Ausschnitte für Rohrdurchgänge d bis 35 mm**
Ausschnitte für Installationen von Armaturen sowie Kalt- und Warmwasseranschlüssen
Menge: 50,000 St

**29.4.1.52 Ausschnitte für Rohrdurchgänge d bis 36-70 mm**
Ausschnitte für Elektro-Installationen
Menge: 20,000 St

**29.4.1.53 Abdeckung Wormser Wollfilz/Malervlies**
Wormser Wollfilz oder Malervlies als Oberflächenschutz liefern
rutschfest verlegen, abschließend entfernen und entsorgen.
Menge: 200,000 m2

**29.4.1.54 Abdeckung Tetra Pak**
Tetra Pak als Oberflächenschutz liefern, rutschfest verlegen, abschließend entfernen und entsorgen.
Menge: 1000,000 m2
